# Apoio metálico treliçado

- Propriedade do ficheiro: CYPE Ingenieros S.A.
- Formato: FIEBDC-3/2016
- Programa: Gerador de preços para construção civil. CYPE Ingenieros, S.A.
- Data: 21/04/2024
- Âmbito geográfico: Moçambique
- Moeda: MZN
- Custos indirectos: 3 %
- IVA: 17 %

## I Instalações

### IU Urbanas

#### IUL Linhas aéreas

**IUL014** Ud Apoio metálico treliçado.
Apoio metálico treliçado, de 12 m de altura e 1000 daN de esforço nominal, composto de cabeça prismática e fuste tronco-piramidal de secção quadrada, encastrado em cubo de betão C25/30 (X0(P); D25; S2; Cl 0,4), fabricado em central, betonado desde camião, em solo coerente. Incluindo escavação para fundação com meios mecânicos, transporte e descarga. Totalmente montado.
Inclui: Marcação. Transporte e descarga. Escavação da fundação. Eliminação das terras soltas do fundo da escavação. Levantamento do apoio. Colocação e aprumo. Betonagem e compactação do betão. Eliminação de restos, limpeza final e remoção de entulho. Carga de entulho para camião ou contentor.
Critério de medição de projecto: Número de unidades previstas, segundo documentação gráfica de Projecto.
Critério de medição de obra: Medir-se-á o número de unidades realmente executadas segundo especificações de Projecto.

| Código | Un | Descrição | Rendimento | Preço | Importância |
|---|---|---|---|---|---|
| mt35pya050aa | Ud | Apoio metálico treliçado, de 12 m de altura e 1000 daN de esforço nominal, composto de cabeça prismática e fuste tronco-piramidal de secção quadrada. (material) | 1 | 58844.58 | 58844.580 |
| mt10hmf020Ra | m³ | Betão simples C25/30 (X0(P); D25; S2; Cl 0,4), fabricado em central, segundo NP EN 206. (material) | 1.21 | 4520.41 | 5469.696 |
| mq01exn010i | h | Miniretroescavadora sobre pneus, de 37,5 kW. (equipamento) | 0.462 | 1805.25 | 834.026 |
| mq04cag010a | h | Camião com grua de carga máxima 6 t. (equipamento) | 1.265 | 1953.37 | 2471.013 |
| mo020 | h | Oficial de 1ª construção. (mão de obra) | 2.819 | 132.85 | 374.504 |
| mo077 | h | Ajudante de construção. (mão de obra) | 2.819 | 99.31 | 279.955 |
| % | % | Custos directos complementares | 2 % | 68273.774 | 1365.475 |
|  |  | Custos directos |  |  | 69639.249 |

Resíduos:
- colocação: mt10hmf020Ra Betão simples C25/30 (X0(P); D25; S2; Cl 0,4), fabricado em central, segundo NP EN 206; factor de resíduo 0.00133934

## Recursos

**mt35pya050aa** Ud Apoio metálico treliçado
Dados técnicos: Custo energético 3039.406 MJ; Emissão de CO2 160.637 kg
Resíduos:
- embalagem: re150101 Embalagens de papel e cartão. (componente de resíduo); rendimento 3.585 kg; Código LER 15 01 01; Massa do elemento 1 kg; Volume 0.001333 m3

**mt10hmf020Ra** m³ Betão simples C25/30 (X0(P); D25; S2; Cl 0,4), fabricado em central, segundo NP EN 206
Dados técnicos: Custo energético 1840.000 MJ; Emissão de CO2 230.000 kg; Código LER 17 01 01; Massa do elemento 2300 kg; Volume 1.533333 m3
