# Boca de rega

- Propriedade do ficheiro: CYPE Ingenieros S.A.
- Formato: FIEBDC-3/2016
- Programa: Gerador de preços para construção civil. CYPE Ingenieros, S.A.
- Data: 21/04/2024
- Âmbito geográfico: Moçambique
- Moeda: MZN
- Custos indirectos: 3 %
- IVA: 17 %

## I Instalações

### IU Urbanas

#### IUR Redes de rega

**IUR050** Ud Boca de rega.
Boca de rega tipo baioneta, de latão, ligação de 3/4" de diâmetro, com tampa, enterrada. Inclusive acessórios de ligação à tubagem de abastecimento e distribuição. Totalmente montada, ligada e testada.
Inclui: Instalação no terreno e ligação hidráulica à tubagem de abastecimento e distribuição. Enchimento da vala. Limpeza hidráulica da unidade.
Critério de medição de projecto: Número de unidades previstas, segundo documentação gráfica de Projecto.
Critério de medição de obra: Medir-se-á o número de unidades realmente executadas segundo especificações de Projecto.

| Código | Un | Descrição | Rendimento | Preço | Importância |
|---|---|---|---|---|---|
| mt48wwg115a | Ud | Boca de rega tipo baioneta, de latão, ligação de 3/4" de diâmetro, com tampa. (material) | 1 | 1016.29 | 1016.290 |
| mt37tpj023cb | Ud | Abraçadeira de tomada de PP com dois parafusos, para tubo de 32 mm de diâmetro exterior, com tomada para ligação roscada de 3/4" de diâmetro, PN=16 atm, com juntas elásticas de EPDM, segundo NP EN ISO 15874-3. (material) | 1 | 247.5 | 247.500 |
| mt37tpa030aa | m | Tubo de polietileno PE 40 de cor preto com bandas de cor azul, de 20 mm de diâmetro exterior e 2,8 mm de espessura, PN=10 atm, segundo NP EN 12201-2. (material) | 1 | 102.06 | 102.060 |
| mo008 | h | Oficial de 1ª canalizador. (mão de obra) | 0.245 | 136.52 | 33.447 |
| mo107 | h | Ajudante de canalizador. (mão de obra) | 0.245 | 99.12 | 24.284 |
| % | % | Custos directos complementares | 2 % | 1423.581 | 28.472 |
|  |  | Custos directos |  |  | 1452.053 |

Resíduos:
- colocação: mt37tpj023cb; factor de resíduo 0.0275
- colocação: mt37tpa030aa; factor de resíduo 0.044

## Recursos

**mt37tpj023cb** Ud Abraçadeira de tomada de PP com dois parafusos
Dados técnicos: Custo energético 36.833 MJ; Emissão de CO2 1.858 kg; Código LER 17 02 03; Massa do elemento 0.38 kg; Volume 0.000633 m3
Resíduos:
- embalagem: re150101 Embalagens de papel e cartão. (componente de resíduo); rendimento 0.035 kg; Código LER 15 01 01; Massa do elemento 1 kg; Volume 0.001333 m3

**mt37tpa030aa** m Tubo de polietileno PE 40 de cor preto com bandas de cor azul
Dados técnicos: Custo energético 30.101 MJ; Emissão de CO2 0.800 kg; Código LER 17 02 03; Massa do elemento 0.18 kg; Volume 0.0003 m3
Resíduos:
- embalagem: re170201 Madeira. (componente de resíduo); rendimento 0.04 kg; Código LER 17 02 01; Massa do elemento 1 kg; Volume 0.000909 m3
