# Tubagem de rega gota-a-gota

- Propriedade do ficheiro: CYPE Ingenieros S.A.
- Formato: FIEBDC-3/2016
- Programa: Gerador de preços para construção civil. CYPE Ingenieros, S.A.
- Data: 05/11/2024
- Âmbito geográfico: Moçambique
- Moeda: MZN
- Custos indirectos: 3 %
- IVA: 17 %

## I Instalações

### IU Urbanas

#### IUR Redes de rega

**IUR030** m Tubagem de rega gota-a-gota.
Tubagem de rega gota-a-gota, formada por tubo de polietileno, cor preto, de 12 mm de diâmetro exterior, com gotejadores integrados, situadas cada 30 cm. Inclusive acessórios de ligação. Totalmente montada, ligada e testada.
Inclui: Marcação. Colocação da tubagem.
Critério de medição de projecto: Comprimento medido segundo documentação gráfica de Projecto.
Critério de medição de obra: Medir-se-á o comprimento realmente executado segundo especificações de Projecto.

| Código | Un | Descrição | Rendimento | Preço | Importância |
|---|---|---|---|---|---|
| mt48tpg020bac | m | Tubo de polietileno, cor preto, de 12 mm de diâmetro exterior, com gotejadores integrados, situadas cada 30 cm, fornecido em rolos, com o preço incrementado em 10% relativamente a acessórios e peças especiais. (material) | 1 | 17.12 | 17.120 |
| mo008 | h | Oficial de 1ª canalizador. (mão de obra) | 0.012 | 138.06 | 1.657 |
| mo107 | h | Ajudante de canalizador. (mão de obra) | 0.061 | 100.25 | 6.115 |
| % | % | Custos directos complementares | 2 % | 24.892 | 0.498 |
|  |  | Custos directos |  |  | 25.390 |

Resíduos:
- colocação: mt48tpg020bac; factor de resíduo 0.044

## Recursos

**mt48tpg020bac** m Tubo de polietileno
Dados técnicos: Custo energético 17.767 MJ; Emissão de CO2 0.363 kg; Código LER 17 02 03; Massa do elemento 0.09 kg; Volume 0.00015 m3
Resíduos:
- embalagem: re170201 Madeira. (componente de resíduo); rendimento 0.04 kg; Código LER 17 02 01; Massa do elemento 1 kg; Volume 0.000909 m3
