# Controlador

- Propriedade do ficheiro: CYPE Ingenieros S.A.
- Formato: FIEBDC-3/2016
- Programa: Gerador de preços para construção civil. CYPE Ingenieros, S.A.
- Data: 05/11/2024
- Âmbito geográfico: Moçambique
- Moeda: MZN
- Custos indirectos: 3 %
- IVA: 17 %

## I Instalações

### IU Urbanas

#### IUR Redes de rega

**IUR100** Ud Controlador.
Programador electrónico para rega automática, para 4 estações, com 1 programa e 3 arranques diários do programa, alimentação por bateria de 9 V, com capacidade para colocar em funcionamento várias electroválvulas simultaneamente e colocação mural no interior. Inclusive programação. Totalmente montado e ligado.
Inclui: Instalação na superfície da parede. Ligação eléctrica das electroválvulas. Ligação eléctrica com o transformador. Programação.
Critério de medição de projecto: Número de unidades previstas, segundo documentação gráfica de Projecto.
Critério de medição de obra: Medir-se-á o número de unidades realmente executadas segundo especificações de Projecto.

| Código | Un | Descrição | Rendimento | Preço | Importância |
|---|---|---|---|---|---|
| mt48pro010a | Ud | Programador electrónico para rega automática, para 4 estações, com 1 programa e 3 arranques diários do programa, alimentação por bateria de 9 V, com capacidade para colocar em funcionamento várias electroválvulas simultaneamente e colocação mural no interior. (material) | 1 | 4536.26 | 4536.260 |
| mo003 | h | Oficial de 1ª electricista. (mão de obra) | 1.051 | 138.06 | 145.101 |
| mo102 | h | Ajudante de electricista. (mão de obra) | 1.051 | 100.25 | 105.363 |
| % | % | Custos directos complementares | 2 % | 4786.724 | 95.734 |
|  |  | Custos directos |  |  | 4882.458 |
