# Calha de drenagem de PVC

- Propriedade do ficheiro: CYPE Ingenieros S.A.
- Formato: FIEBDC-3/2016
- Programa: Gerador de preços para construção civil. CYPE Ingenieros, S.A.
- Data: 21/04/2024
- Âmbito geográfico: Moçambique
- Moeda: MZN
- Custos indirectos: 3 %
- IVA: 17 %

## I Instalações

### IU Urbanas

#### IUS Redes de drenagem

**IUS082** m Calha de drenagem de PVC.
Calha pré-fabricada de PVC, de 500 mm de comprimento, 130 mm de largura e 64 mm de altura com grelha para garagem de aço galvanizado, classe A-15 segundo NP EN 1433 e NP EN 124, de 500 mm de comprimento e 130 mm de largura, sobre base de betão simples C20/25 (X0(P); D25; S2; Cl 1,0) de 10 cm de espessura; escavação prévia com meios manuais e posterior enchimento do tardoz com betão. Inclusive peças especiais e sifão em linha visitável.
Inclui: Marcação do traçado da calha de drenagem. Escavação com meios manuais. Eliminação das terras soltas do fundo da escavação. Betonagem e compactação do betão na execução da base. Colocação da calha de drenagem sobre a base de betão. Montagem dos acessórios na calha de drenagem. Execução de furos para a ligação da tubagem à calha de drenagem. União e ajuste das juntas da tubagem à calha de drenagem. Colocação do sifão em linha. Enchimento do tardoz. Verificação do seu correcto funcionamento.
Critério de medição de projecto: Comprimento medido em projecção horizontal, segundo documentação gráfica de Projecto.
Critério de medição de obra: Medir-se-á, em projecção horizontal, o comprimento realmente executado segundo especificações de Projecto.

| Código | Un | Descrição | Rendimento | Preço | Importância |
|---|---|---|---|---|---|
| mt10hmf020Pa | m³ | Betão simples C20/25 (X0(P); D25; S2; Cl 1,0), fabricado em central, segundo NP EN 206. (material) | 0.061 | 4313.88 | 263.147 |
| mt11cng010a | Ud | Calha pré-fabricada de PVC, de 500 mm de comprimento, 130 mm de largura e 64 mm de altura, segundo NP EN 1433 e NP EN 124, inclusive peças especiais. (material) | 2 | 1710.09 | 3420.180 |
| mt11var120b | Ud | Sifão em linha de PVC, cor cinzento, visitável, com união macho/fêmea, de 110 mm de diâmetro. (material) | 1 | 4249.55 | 4249.550 |
| mt11cng020c | Ud | Grelha para garagem de aço galvanizado, classe A-15 segundo NP EN 1433 e NP EN 124, de 500 mm de comprimento e 130 mm de largura. (material) | 2 | 1738.79 | 3477.580 |
| mo041 | h | Oficial de 1ª construção de obra civil. (mão de obra) | 0.429 | 132.85 | 56.993 |
| mo087 | h | Ajudante de construção de obra civil. (mão de obra) | 0.22 | 99.31 | 21.848 |
| % | % | Custos directos complementares | 2 % | 11489.298 | 229.786 |
|  |  | Custos directos |  |  | 11719.084 |

Resíduos:
- colocação: mt10hmf020Pa Betão simples C20/25 (X0(P); D25; S2; Cl 1,0), fabricado em central, segundo NP EN 206; factor de resíduo 0.00137808
- colocação: mt11var120b Sifão em linha de PVC, cor cinzento, visitável, com união macho/fêmea, de 110 mm de diâmetro; factor de resíduo 0.0222586

## Recursos

**mt10hmf020Pa** m³ Betão simples C20/25 (X0(P); D25; S2; Cl 1,0), fabricado em central, segundo NP EN 206
Dados técnicos: Custo energético 1840.000 MJ; Emissão de CO2 230.000 kg; Código LER 17 01 01; Massa do elemento 2300 kg; Volume 1.533333 m3

**mt11cng010a** Ud Calha pré-fabricada de PVC
Dados técnicos: Custo energético 13.304 MJ; Emissão de CO2 1.491 kg
Resíduos:
- embalagem: re150101 Embalagens de papel e cartão. (componente de resíduo); rendimento 0.032 kg; Código LER 15 01 01; Massa do elemento 1 kg; Volume 0.001333 m3

**mt11var120b** Ud Sifão em linha de PVC, cor cinzento, visitável, com união macho/fêmea, de 110 mm de diâmetro
Dados técnicos: Custo energético 147.278 MJ; Emissão de CO2 7.344 kg; Código LER 17 02 03; Massa do elemento 1.52 kg; Volume 0.002533 m3
Resíduos:
- embalagem: re150101 Embalagens de papel e cartão; rendimento 0.038 kg

**mt11cng020c** Ud Grelha para garagem de aço galvanizado
Dados técnicos: Custo energético 20.221 MJ; Emissão de CO2 1.906 kg
Resíduos:
- embalagem: re150101 Embalagens de papel e cartão; rendimento 0.09 kg
- embalagem: re170203 Plástico. (componente de resíduo); rendimento 0.045 kg; Código LER 17 02 03; Massa do elemento 1 kg; Volume 0.001667 m3
