# Enterramento de pedras

- Propriedade do ficheiro: CYPE Ingenieros S.A.
- Formato: FIEBDC-3/2016
- Programa: Gerador de preços para construção civil. CYPE Ingenieros, S.A.
- Data: 05/11/2024
- Âmbito geográfico: Moçambique
- Moeda: MZN
- Custos indirectos: 3 %
- IVA: 17 %

## J Jardins

### JA Preparação do terreno

#### JAB Acondicionamento físico

**JAB020** m² Enterramento de pedras.
Enterramento de pedras, a uma profundidade de 20 cm, com meios mecânicos, em terreno com presença de pedras em 10% da sua superfície.
Inclui: Enterramento de pedras. Sinalização e protecção do terreno.
Critério de medição de projecto: Superfície medida em projecção horizontal, segundo documentação gráfica de Projecto.
Critério de medição de obra: Medir-se-á, em projecção horizontal, a superfície realmente executada segundo especificações de Projecto.

| Código | Un | Descrição | Rendimento | Preço | Importância |
|---|---|---|---|---|---|
| mq09tra070 | h | Tractor agrícola, de 44 kW de potência, equipado com enterrador de pedras. (equipamento) | 0.088 | 1271.26 | 111.871 |
| mo040 | h | Oficial de 1ª jardineiro. (mão de obra) | 0.025 | 134.36 | 3.359 |
| % | % | Custos directos complementares | 2 % | 115.230 | 2.305 |
|  |  | Custos directos |  |  | 117.535 |
