# Malha anti-ervas orgânica

- Propriedade do ficheiro: CYPE Ingenieros S.A.
- Formato: FIEBDC-3/2016
- Programa: Gerador de preços para construção civil. CYPE Ingenieros, S.A.
- Data: 09/03/2024
- Âmbito geográfico: Moçambique
- Moeda: MZN
- Custos indirectos: 3 %
- IVA: 17 %

## J Jardins

### JD Sistemas de drenagem, fixação e protecção

#### JDM Malhas anti-ervas

**JDM010** m² Malha anti-ervas orgânica.
Malha orgânica, biodegradável, elaborada com fibras naturais de coco 100%, entrelaçadas com malhas e fio de polipropileno fotodegradável, 450 g/m² de massa superficial, para o controlo da erosão e função anti-ervas na realização de plantações, permeável à agua, ao ar e aos nutrientes, fixada ao terreno com pendente onde se vai realizar a plantação, à razão de 1 planta/m² com ancoragens de aço nervurado em forma de U, de 8 mm de diâmetro.
Critérios considerados na determinação do preço da unidade de obra: O preço não inclui a vegetação.
Inclui: Preparação do terreno. Colocação da malha. Colocação das estacas de ancoragem. Realização de cortes na malha.
Critério de medição de projecto: Superfície medida em projecção horizontal, segundo documentação gráfica de Projecto.
Critério de medição de obra: Medir-se-á, em projecção horizontal, a superfície realmente executada segundo especificações de Projecto.

| Código | Un | Descrição | Rendimento | Preço | Importância |
|---|---|---|---|---|---|
| mt48map010c | m² | Malha orgânica, biodegradável, elaborada com fibras naturais de coco 100%, entrelaçadas com malhas e fio de polipropileno fotodegradável, 450 g/m² de massa superficial, para o controlo da erosão e função anti-ervas na realização de plantações, permeável à agua, ao ar e aos nutrientes. (material) | 1.1 | 67.76 | 74.536 |
| mt48mal025 | Ud | Ancoragem de aço nervurado em forma de U, de 8 mm de diâmetro, para fixação de redes e malhas ao terreno. (material) | 3 | 11.29 | 33.870 |
| mo040 | h | Oficial de 1ª jardineiro. (mão de obra) | 0.081 | 132.85 | 10.761 |
| mo086 | h | Ajudante de jardineiro. (mão de obra) | 0.162 | 99.31 | 16.088 |
| % | % | Custos directos complementares | 2 % | 135.255 | 2.705 |
|  |  | Custos directos |  |  | 137.960 |
