# Malha anti-ervas sintética

- Propriedade do ficheiro: CYPE Ingenieros S.A.
- Formato: FIEBDC-3/2016
- Programa: Gerador de preços para construção civil. CYPE Ingenieros, S.A.
- Data: 09/03/2024
- Âmbito geográfico: Moçambique
- Moeda: MZN
- Custos indirectos: 3 %
- IVA: 17 %

## J Jardins

### JD Sistemas de drenagem, fixação e protecção

#### JDM Malhas anti-ervas

**JDM020** m² Malha anti-ervas sintética.
Malha de polipropileno não tecido, de 50 mm/s de permeabilidade à água, expressa como índice de velocidade e 130 g/m² de massa superficial, com função anti-ervas, fixada ao terreno onde se vai realizar a plantação, à razão de 2 plantas/m² com estaca de ancoragem de aço, em forma de L, de 6 mm de diâmetro.
Critérios considerados na determinação do preço da unidade de obra: O preço não inclui a vegetação.
Inclui: Preparação do terreno. Colocação da malha. Colocação das estacas de ancoragem. Realização de cortes na malha.
Critério de medição de projecto: Superfície medida em projecção horizontal, segundo documentação gráfica de Projecto.
Critério de medição de obra: Medir-se-á, em projecção horizontal, a superfície realmente executada segundo especificações de Projecto.

| Código | Un | Descrição | Rendimento | Preço | Importância |
|---|---|---|---|---|---|
| mt48mal010g | m² | Malha de polipropileno não tecido, de 50 mm/s de permeabilidade à água, expressa como índice de velocidade, segundo ISO 11058, e 130 g/m² de massa superficial, com função anti-ervas, permeável ao ar e aos nutrientes, quimicamente inerte e estável tanto a solos ácidos como alcalinos e com resistência aos raios UV. (material) | 1.1 | 26.35 | 28.985 |
| mt48mal015c | Ud | Estaca de ancoragem de aço, em forma de L, de 6 mm de diâmetro, para fixação de redes e malhas ao terreno. (material) | 1 | 22.93 | 22.930 |
| mo040 | h | Oficial de 1ª jardineiro. (mão de obra) | 0.07 | 132.85 | 9.300 |
| mo086 | h | Ajudante de jardineiro. (mão de obra) | 0.141 | 99.31 | 14.003 |
| % | % | Custos directos complementares | 2 % | 75.218 | 1.504 |
|  |  | Custos directos |  |  | 76.722 |
