# Sistema de ancoragem subterrânea de árvore

- Propriedade do ficheiro: CYPE Ingenieros S.A.
- Formato: FIEBDC-3/2016
- Programa: Gerador de preços para construção civil. CYPE Ingenieros, S.A.
- Data: 09/03/2024
- Âmbito geográfico: Moçambique
- Moeda: MZN
- Custos indirectos: 3 %
- IVA: 17 %

## J Jardins

### JD Sistemas de drenagem, fixação e protecção

#### JDS Sistemas de ancoragen

**JDS010** Ud Sistema de ancoragem subterrânea de árvore.
Sistema subterrâneo de ancoragem de torrão que envolve o sistema radicular, para árvore com diâmetro de tronco entre 5 e 10 cm, formado por três cabos de aço galvanizado, de 4,5 m de comprimento, com argola num dos seus extremos e ancoragem para encastrar no terreno no outro extremo, através da introdução de um varão guia e entrelaçados a uma cinta elástica de 3 m de comprimento e 25 mm de largura, através das argolas, para o seu ajuste final através de um tensor.
Inclui: Ancinhagem da terra do fundo da cova. Humedecimento do torrão que envolve o sistema radicular. Colocação do sistema de ancoragem.
Critério de medição de projecto: Número de unidades previstas, segundo documentação gráfica de Projecto.
Critério de medição de obra: Medir-se-á o número de unidades realmente executadas segundo especificações de Projecto.

| Código | Un | Descrição | Rendimento | Preço | Importância |
|---|---|---|---|---|---|
| mt48adp010e | Ud | Kit de ancoragem para fixação do torrão que envolve o sistema radicular de uma árvore com diâmetro de tronco entre 5 e 10 cm, composto por três cabos de aço galvanizado, de 4,5 m de comprimento, com argola num dos seus extremos e com uma ancoragem para encastrar no terreno no outro extremo, cinta elástica de 3 m de comprimento e 25 mm de largura e um tensor. (material) | 1 | 2823.27 | 2823.270 |
| mo040 | h | Oficial de 1ª jardineiro. (mão de obra) | 0.245 | 132.85 | 32.548 |
| mo115 | h | Operário jardineiro. (mão de obra) | 1.655 | 95.68 | 158.350 |
| % | % | Custos directos complementares | 2 % | 3014.168 | 60.283 |
|  |  | Custos directos |  |  | 3074.451 |
