# Tutor de cana de bambu para arbustos e plantas jovens

- Propriedade do ficheiro: CYPE Ingenieros S.A.
- Formato: FIEBDC-3/2016
- Programa: Gerador de preços para construção civil. CYPE Ingenieros, S.A.
- Data: 09/03/2024
- Âmbito geográfico: Moçambique
- Moeda: MZN
- Custos indirectos: 3 %
- IVA: 17 %

## J Jardins

### JD Sistemas de drenagem, fixação e protecção

#### JDT Tutores

**JDT020** Ud Tutor de cana de bambu para arbustos e plantas jovens.
Tutoramento de arbustos e plantas jovens até 120 cm de altura, através de cana de bambu de 150 cm de comprimento e abraçadeiras de plástico colocadas cada 30 cm.
Inclui: Marcação e cravação do tutor. Alinhamento e fixação da árvore ao tutor com abraçadeiras de plástico.
Critério de medição de projecto: Número de unidades previstas, segundo documentação gráfica de Projecto.
Critério de medição de obra: Medir-se-á o número de unidades realmente executadas segundo especificações de Projecto.

| Código | Un | Descrição | Rendimento | Preço | Importância |
|---|---|---|---|---|---|
| mt48tut020 | Ud | Kit de estaca de cana de bambu de 150 cm de comprimento, com abraçadeiras de plástico para fixar os caules de arbustos e plantas jovens. (material) | 1 | 36.96 | 36.960 |
| mo040 | h | Oficial de 1ª jardineiro. (mão de obra) | 0.002 | 132.85 | 0.266 |
| mo086 | h | Ajudante de jardineiro. (mão de obra) | 0.025 | 99.31 | 2.483 |
| % | % | Custos directos complementares | 2 % | 39.709 | 0.794 |
|  |  | Custos directos |  |  | 40.503 |

Resíduos:
- colocação: mt48tut020; factor de resíduo 0.0015

## Recursos

**mt48tut020** Ud Kit de estaca de cana de bambu de 150 cm de comprimento
Dados técnicos: Custo energético -23.840 MJ; Emissão de CO2 -2.352 kg; Código LER 17 02 01; Massa do elemento 1.44 kg; Volume 0.001309 m3
Resíduos:
- embalagem: re170203 Plástico. (componente de resíduo); rendimento 0.002 kg; Código LER 17 02 03; Massa do elemento 1 kg; Volume 0.001667 m3
