# Árvore de folha caduca

- Propriedade do ficheiro: CYPE Ingenieros S.A.
- Formato: FIEBDC-3/2016
- Programa: Gerador de preços para construção civil. CYPE Ingenieros, S.A.
- Data: 21/04/2024
- Âmbito geográfico: Moçambique
- Moeda: MZN
- Custos indirectos: 3 %
- IVA: 17 %

## J Jardins

### JS Fornecimento e plantação de espécies

#### JSS Fornecimento de espécies

**JSS020** Ud Árvore de folha caduca.
Castanheiro-da-India (Aesculus hippocastanum) de 30 a 35 cm de diâmetro de tronco; fornecimento em contentor standard.
Inclui: Transporte e descarga junto da cova de plantação.
Critério de medição de projecto: Número de unidades previstas, segundo documentação gráfica de Projecto.
Critério de medição de obra: Será medido o número de unidades realmente fornecidas segundo especificações de Projecto.

| Código | Un | Descrição | Rendimento | Preço | Importância |
|---|---|---|---|---|---|
| mt48eac050h | Ud | Castanheiro-da-India (Aesculus hippocastanum) de 30 a 35 cm de diâmetro de tronco; fornecimento em contentor standard de 285 l. (material) | 1 | 15509.12 | 15509.120 |
| % | % | Custos directos complementares | 2 % | 15509.120 | 310.182 |
|  |  | Custos directos |  |  | 15819.302 |
