# Cobrimento decorativo com casca de pinho

- Propriedade do ficheiro: CYPE Ingenieros S.A.
- Formato: FIEBDC-3/2016
- Programa: Gerador de preços para construção civil. CYPE Ingenieros, S.A.
- Data: 21/04/2024
- Âmbito geográfico: Moçambique
- Moeda: MZN
- Custos indirectos: 3 %
- IVA: 17 %

## J Jardins

### JT Decoração e tratamento de superfícies

#### JTO Superfícies de materiais orgânicos

**JTO020** m² Cobrimento decorativo com casca de pinho.
Cobrimento decorativo, realizado através de: malha de polipropileno não tecido, de 50 mm/s de permeabilidade à água, expressa como índice de velocidade e 130 g/m² de massa superficial, com função anti-ervas, fixada no terreno com ancoragens de aço nervurado em forma de U, de 8 mm de diâmetro; e espalhamento de casca de pinho, qualidade extra, de 40/70 mm, com meios manuais, até formar uma camada uniforme de 15 cm de espessura mínima.
Inclui: Colocação da malha anti-ervas. Espalhamento da camada de protecção. Rega.
Critério de medição de projecto: Superfície medida em projecção horizontal, segundo documentação gráfica de Projecto.
Critério de medição de obra: Medir-se-á, em projecção horizontal, a superfície realmente executada segundo especificações de Projecto.

| Código | Un | Descrição | Rendimento | Preço | Importância |
|---|---|---|---|---|---|
| mt48mal010g | m² | Malha de polipropileno não tecido, de 50 mm/s de permeabilidade à água, expressa como índice de velocidade, segundo ISO 11058, e 130 g/m² de massa superficial, com função anti-ervas, permeável ao ar e aos nutrientes, quimicamente inerte e estável tanto a solos ácidos como alcalinos e com resistência aos raios UV. (material) | 1.1 | 26.35 | 28.985 |
| mt48mal025 | Ud | Ancoragem de aço nervurado em forma de U, de 8 mm de diâmetro, para fixação de redes e malhas ao terreno. (material) | 5 | 11.29 | 56.450 |
| mt48mod030d | m³ | Casca de pinho, qualidade extra, de 40/70 mm, para utilização decorativa. (material) | 0.15 | 2159.37 | 323.906 |
| mt08aaa010a | m³ | Água. (material) | 0.006 | 67.95 | 0.408 |
| mo040 | h | Oficial de 1ª jardineiro. (mão de obra) | 0.137 | 132.85 | 18.200 |
| mo086 | h | Ajudante de jardineiro. (mão de obra) | 0.448 | 99.31 | 44.491 |
| % | % | Custos directos complementares | 2 % | 472.440 | 9.449 |
|  |  | Custos directos |  |  | 481.889 |

## Recursos

**mt08aaa010a** m³ Água
Dados técnicos: Custo energético 60.000 MJ; Emissão de CO2 30.000 kg
