# Passadiço de madeira

- Propriedade do ficheiro: CYPE Ingenieros S.A.
- Formato: FIEBDC-3/2016
- Programa: Gerador de preços para construção civil. CYPE Ingenieros, S.A.
- Data: 05/11/2024
- Âmbito geográfico: Moçambique
- Moeda: MZN
- Custos indirectos: 3 %
- IVA: 17 %

## M Pavimentos urbanos

### MP Pavimentos urbanos

#### MPM De madeira

**MPM005** m² Passadiço de madeira.
Passadiço formado por tábuas de madeira maciça, de pinheiro-bravo (Pinus pinaster), de 45x140x2050 mm, cor castanho, tratada em autoclave através do método Bethell, com classe de risco 4 segundo NP EN 335, sobre uma base existente. Inclusive peças especiais.
Critérios considerados na determinação do preço da unidade de obra: O preço não inclui a base de apoio.
Inclui: Marcação. Colocação das tábuas.
Critério de medição de projecto: Superfície útil, medida segundo documentação gráfica de Projecto. Não foi incrementada a medição por perdas, uma vez que na composição se considerou 5% a mais.
Critério de medição de obra: Medir-se-á a superfície realmente executada segundo especificações de Projecto.

| Código | Un | Descrição | Rendimento | Preço | Importância |
|---|---|---|---|---|---|
| mt18mtf020a | m² | Tábuas de madeira maciça, de pinheiro-bravo (Pinus pinaster), de 45x140x2050 mm, cor castanho, tratada em autoclave através do método Bethell, com classe de risco 4 segundo NP EN 335. (material) | 1.05 | 2394.36 | 2514.078 |
| mo025 | h | Oficial de 1ª instalador de pavimentos de madeira. (mão de obra) | 0.184 | 134.36 | 24.722 |
| mo063 | h | Ajudante de instalador de pavimentos de madeira. (mão de obra) | 0.184 | 100.44 | 18.481 |
| % | % | Custos directos complementares | 2 % | 2557.281 | 51.146 |
|  |  | Custos directos |  |  | 2608.427 |

Resíduos:
- colocação: mt18mtf020a; factor de resíduo 0.014

## Recursos

**mt18mtf020a** m² Tábuas de madeira maciça
Dados técnicos: Custo energético 1207.178 MJ; Emissão de CO2 -19.152 kg; Código LER 17 02 01; Massa do elemento 14.4 kg; Volume 0.013091 m3
Resíduos:
- embalagem: re170203 Plástico. (componente de resíduo); rendimento 0.03 kg; Código LER 17 02 03; Massa do elemento 1 kg; Volume 0.001667 m3
