# Pavimento deck de madeira

- Propriedade do ficheiro: CYPE Ingenieros S.A.
- Formato: FIEBDC-3/2016
- Programa: Gerador de preços para construção civil. CYPE Ingenieros, S.A.
- Data: 05/11/2024
- Âmbito geográfico: Moçambique
- Moeda: MZN
- Custos indirectos: 3 %
- IVA: 17 %

## M Pavimentos urbanos

### MP Pavimentos urbanos

#### MPM De madeira

**MPM010** m² Pavimento deck de madeira.
Pavimento deck formado por pranchas de madeira maciça de pinheiro-bravo (Pinus pinaster), tratada em autoclave, de 20x95x2050 mm, cor castanho, com classe de risco 4, segundo NP EN 335, fixadas através do sistema de fixação à vista, sobre ripas de madeira de pinheiro-bravo (Pinus pinaster), tratada em autoclave, com classe de risco 4 segundo NP EN 335 de 65x38 mm, separadas 50 cm entre si. Inclusive parafusos autoperfurantes de aço inoxidável para fixação das réguas às ripas.
Critérios considerados na determinação do preço da unidade de obra: O preço não inclui a base de betão.
Inclui: Implantação, nivelação e fixação das ripas. Colocação das tábuas da primeira fiada. Fixação das tábuas da primeira fiada sobre as ripas. Colocação e fixação das sucessivas fiadas. Lixagem.
Critério de medição de projecto: Superfície útil, medida segundo documentação gráfica de Projecto. Não foi incrementada a medição por perdas, uma vez que na composição se considerou 5% a mais.
Critério de medição de obra: Medir-se-á a superfície realmente executada segundo especificações de Projecto.

| Código | Un | Descrição | Rendimento | Preço | Importância |
|---|---|---|---|---|---|
| mt18mva015e | m | Ripa de 65x38 mm de secção, de madeira de pinheiro-bravo (Pinus pinaster), tratada em autoclave, com classe de risco 4, segundo NP EN 335, acabamento escovado, com humidade inferior a 20%. (material) | 2.1 | 312.73 | 656.733 |
| mt18mtf030ayp | m² | Pranchas de madeira maciça de pinheiro-bravo (Pinus pinaster), tratada em autoclave, através do método Bethell, de 20x95x2050 mm, cor castanho, com classe de risco 4, segundo NP EN 335, para escovagem e aplicação de um tratamento protector e decorativo em obra. (material) | 1.05 | 1332.49 | 1399.115 |
| mt18mva095 | Ud | Parafuso autoperfurante de aço inoxidável, com cabeça escareada. (material) | 66 | 13.28 | 876.480 |
| mt18mva085a | Ud | Bucha expansiva metálica e tira-fundo, para fixação de elementos de madeira sobre suporte base de betão. (material) | 6 | 115.11 | 690.660 |
| mo025 | h | Oficial de 1ª instalador de pavimentos de madeira. (mão de obra) | 0.613 | 134.36 | 82.363 |
| mo063 | h | Ajudante de instalador de pavimentos de madeira. (mão de obra) | 0.613 | 100.44 | 61.570 |
| % | % | Custos directos complementares | 2 % | 3766.921 | 75.338 |
|  |  | Custos directos |  |  | 3842.259 |

Resíduos:
- colocação: mt18mva015e; factor de resíduo 0.0128412
- colocação: mt18mtf030ayp; factor de resíduo 0.014
- colocação: mt18mva095 Parafuso autoperfurante de aço inoxidável, com cabeça escareada; factor de resíduo 0.00482456

## Recursos

**mt18mva015e** m Ripa de 65x38 mm de secção
Dados técnicos: Custo energético 113.947 MJ; Emissão de CO2 -1.812 kg; Código LER 17 02 01; Massa do elemento 1.36 kg; Volume 0.001236 m3
Resíduos:
- embalagem: re170203 Plástico. (componente de resíduo); rendimento 0.002 kg; Código LER 17 02 03; Massa do elemento 1 kg; Volume 0.001667 m3

**mt18mtf030ayp** m² Pranchas de madeira maciça de pinheiro-bravo (Pinus pinaster)
Dados técnicos: Custo energético 906.110 MJ; Emissão de CO2 -14.328 kg; Código LER 17 02 01; Massa do elemento 10.8 kg; Volume 0.009818 m3
Resíduos:
- embalagem: re170203 Plástico; rendimento 0.03 kg

**mt18mva095** Ud Parafuso autoperfurante de aço inoxidável, com cabeça escareada
Dados técnicos: Custo energético 0.546 MJ; Emissão de CO2 0.081 kg; Código LER 17 04 05; Massa do elemento 0.0114 kg; Volume 0.000005 m3
Resíduos:
- embalagem: re150101 Embalagens de papel e cartão. (componente de resíduo); rendimento 0.001 kg; Código LER 15 01 01; Massa do elemento 1 kg; Volume 0.001333 m3

**mt18mva085a** Ud Bucha expansiva metálica e tira-fundo, para fixação de elementos de madeira sobre suporte base de betão
Dados técnicos: Custo energético 0.289 MJ; Emissão de CO2 0.016 kg; Código LER 17 04 05; Massa do elemento 0.021 kg; Volume 0.00001 m3
Resíduos:
- embalagem: re150101 Embalagens de papel e cartão; rendimento 0.002 kg
- embalagem: re170203 Plástico; rendimento 0.001 kg
