# Marca rodoviária longitudinal

- Propriedade do ficheiro: CYPE Ingenieros S.A.
- Formato: FIEBDC-3/2016
- Programa: Gerador de preços para construção civil. CYPE Ingenieros, S.A.
- Data: 21/04/2024
- Âmbito geográfico: Moçambique
- Moeda: MZN
- Custos indirectos: 3 %
- IVA: 17 %

## M Pavimentos urbanos

### MS Sinalização viária

#### MSH Sinalização horizontal

**MSH010** m Marca rodoviária longitudinal.
Aplicação mecânica com máquina autopropulsada de tinta plástica para exterior, à base de resinas acrílicas, cor branca, acabamento acetinado, textura lisa, para marca rodoviária longitudinal contínua, de 15 cm de largura, para limites de faixa de rodagem e delimitação de zonas ou lugares de estacionamento. Inclusive microesferas de vidro, para conseguir efeito retrorreflectora em seco.
Inclui: Varredura através de varredora mecânica. Pré-marcação. Aplicação mecânica da mistura através de pulverização.
Critério de medição de projecto: Comprimento medido segundo documentação gráfica de Projecto.
Critério de medição de obra: Medir-se-á, o comprimento realmente executado segundo especificações de Projecto.

| Código | Un | Descrição | Rendimento | Preço | Importância |
|---|---|---|---|---|---|
| mt27mvp010e | l | Tinta plástica para exterior, à base de resinas acrílicas, cor branca, acabamento acetinado, textura lisa (material) | 0.043 | 1495.91 | 64.324 |
| mt27mvh100a | kg | Microesferas de vidro. (material) | 0.029 | 141.74 | 4.110 |
| mq11bar010 | h | Varredora rebocada com motor auxiliar. (equipamento) | 0.001 | 2351.43 | 2.351 |
| mq08war010b | h | Máquina autopropulsada, para pintar marcas rodoviárias sobre faixa de rodagem. (equipamento) | 0.001 | 1580.08 | 1.580 |
| mo041 | h | Oficial de 1ª construção de obra civil. (mão de obra) | 0.009 | 132.85 | 1.196 |
| mo087 | h | Ajudante de construção de obra civil. (mão de obra) | 0.005 | 99.31 | 0.497 |
| % | % | Custos directos complementares | 2 % | 74.058 | 1.481 |
|  |  | Custos directos |  |  | 75.539 |

Resíduos:
- colocação: mt27mvp010e Tinta plástica para exterior, à base de resinas acrílicas, cor branca, acabamento acetinado, textura lisa; factor de resíduo 0.0275
- colocação: mt27mvh100a Microesferas de vidro; factor de resíduo 0.011

## Recursos

**mt27mvp010e** l Tinta plástica para exterior, à base de resinas acrílicas, cor branca, acabamento acetinado, textura lisa
Dados técnicos: Custo energético 31.337 MJ; Emissão de CO2 1.599 kg; Código LER 08 01 11; Massa do elemento 1.7 kg; Volume 0.001889 m3
Resíduos:
- embalagem: re170203 Plástico. (componente de resíduo); rendimento 0.032 kg; Código LER 17 02 03; Massa do elemento 1 kg; Volume 0.001667 m3

**mt27mvh100a** kg Microesferas de vidro
Dados técnicos: Custo energético 14.960 MJ; Emissão de CO2 1.120 kg; Código LER 17 02 02; Massa do elemento 1 kg; Volume 0.001 m3
