# Impermeabilização de balsa ou pequeno embalse, com geotêxtil e geomembrana

- Propriedade do ficheiro: CYPE Ingenieros S.A.
- Formato: FIEBDC-3/2016
- Programa: Gerador de preços para construção civil. CYPE Ingenieros, S.A.
- Data: 21/04/2024
- Âmbito geográfico: Moçambique
- Moeda: MZN
- Custos indirectos: 3 %
- IVA: 17 %

## N Isolamentos e impermeabilizações

### NI Impermeabilizações

#### NIB Obras hidráulicas

**NIB010** m² Impermeabilização de balsa ou pequeno embalse, com geotêxtil e geomembrana.
Impermeabilização de balsa ou pequeno embalse de água não potável, com geomembrana homogénea de policloreto de vinilo plastificado (PVC-P), com resistência à intempérie, de 1,5 mm de espessura, cor azul, com uma densidade de 1240 kg/m³ segundo NP EN ISO 1183, resistência CBR ao punçoamento de 2,3 kN segundo NP EN ISO 12236 e uma resistência ao rasgamento superior a 40 kN/m, colocada com sobreposições, sem aderir ao suporte, sobre geotêxtil não tecido sintético, termosoldado, de polipropileno, com uma resistência à tracção longitudinal de 8,0 kN/m, uma resistência à tracção transversal de 10,1 kN/m, uma abertura de cone ao ensaio de perfuração dinâmica segundo NP EN ISO 13433 inferior a 40 mm, resistência CBR ao punçoamento 0,3 kN e uma massa superficial de 120 g/m².
Inclui: Limpeza prévia da superfície suporte. Implantação e corte. Colocação do geotêxtil. Colocação da impermeabilização. Resolução das uniões.
Critério de medição de projecto: Superfície medida segundo documentação gráfica de Projecto.
Critério de medição de obra: Medir-se-á a superfície realmente executada segundo especificações de Projecto.

| Código | Un | Descrição | Rendimento | Preço | Importância |
|---|---|---|---|---|---|
| mt14gso030aaae | m² | Geotêxtil não tecido sintético, termosoldado, de polipropileno, com uma resistência à tracção longitudinal de 8 kN/m, uma resistência à tracção transversal de 10,1 kN/m, uma abertura de cone ao ensaio de perfuração dinâmica segundo NP EN ISO 13433 inferior a 40 mm, resistência CBR ao punçoamento 0,3 kN e uma massa superficial de 120 g/m², segundo EN 13252. (material) | 1.1 | 102.67 | 112.937 |
| mt15dag020d | m² | Geomembrana homogénea de policloreto de vinilo plastificado (PVC-P), com resistência à intempérie, de 1,5 mm de espessura, cor azul, com uma densidade de 1240 kg/m³ segundo NP EN ISO 1183, resistência CBR ao punçoamento de 2,3 kN segundo NP EN ISO 12236 e uma resistência ao rasgamento superior a 40 kN/m, fornecida em rolos de 2,05 m de largura e 150 m de comprimento. (material) | 1.1 | 694.57 | 764.027 |
| mo029 | h | Oficial de 1ª aplicador de lâminas impermeabilizantes. (mão de obra) | 0.196 | 132.85 | 26.039 |
| mo067 | h | Ajudante de aplicador de lâminas impermeabilizantes. (mão de obra) | 0.196 | 99.31 | 19.465 |
| % | % | Custos directos complementares | 2 % | 922.468 | 18.449 |
|  |  | Custos directos |  |  | 940.917 |

Resíduos:
- colocação: mt14gso030aaae; factor de resíduo 0.07
- colocação: mt15dag020d; factor de resíduo 0.048

## Recursos

**mt14gso030aaae** m² Geotêxtil não tecido sintético
Dados técnicos: Custo energético 16.404 MJ; Emissão de CO2 0.564 kg; Código LER 17 06 04; Massa do elemento 0.12 kg; Volume 0.0002 m3
Resíduos:
- embalagem: re170203 Plástico. (componente de resíduo); rendimento 0.024 kg; Código LER 17 02 03; Massa do elemento 1 kg; Volume 0.001667 m3

**mt15dag020d** m² Geomembrana homogénea de policloreto de vinilo plastificado (PVC-P)
Dados técnicos: Custo energético 152.037 MJ; Emissão de CO2 5.416 kg; Código LER 17 06 04; Massa do elemento 1.86 kg; Volume 0.0031 m3
Resíduos:
- embalagem: re170203 Plástico; rendimento 0.024 kg
