# Impermeabilização de balsa ou pequeno embalse, com geotêxtil e geomembrana

- Propriedade do ficheiro: CYPE Ingenieros S.A.
- Formato: FIEBDC-3/2016
- Programa: Gerador de preços para construção civil. CYPE Ingenieros, S.A.
- Data: 21/04/2024
- Âmbito geográfico: Moçambique
- Moeda: MZN
- Custos indirectos: 3 %
- IVA: 17 %

## N Isolamentos e impermeabilizações

### NI Impermeabilizações

#### NIB Obras hidráulicas

**NIB010** m² Impermeabilização de balsa ou pequeno embalse, com geotêxtil e geomembrana.
Impermeabilização de balsa ou pequeno embalse de água não potável, com geomembrana homogénea de policloreto de vinilo plastificado (PVC-P), reforçada com feltro de poliéster não tecido de fio contínuo, com resistência à intempérie, de 1,5 mm de espessura, cor cinzento, com uma densidade de 1240 kg/m³ segundo NP EN ISO 1183, resistência CBR ao punçoamento de 3,1 kN segundo NP EN ISO 12236 e uma resistência ao rasgamento superior a 150 kN/m, colocada com sobreposições, sem aderir ao suporte, sobre geotêxtil não tecido sintético, termosoldado, de polipropileno, com uma resistência à tracção longitudinal de 28,0 kN/m, uma resistência à tracção transversal de 32,0 kN/m, uma abertura de cone ao ensaio de perfuração dinâmica segundo NP EN ISO 13433 inferior a 4 mm, resistência CBR ao punçoamento 1,5 kN e uma massa superficial de 400 g/m².
Inclui: Limpeza prévia da superfície suporte. Implantação e corte. Colocação do geotêxtil. Colocação da impermeabilização. Resolução das uniões.
Critério de medição de projecto: Superfície medida segundo documentação gráfica de Projecto.
Critério de medição de obra: Medir-se-á a superfície realmente executada segundo especificações de Projecto.

| Código | Un | Descrição | Rendimento | Preço | Importância |
|---|---|---|---|---|---|
| mt14gso030eiCb | m² | Geotêxtil não tecido sintético, termosoldado, de polipropileno, com uma resistência à tracção longitudinal de 28 kN/m, uma resistência à tracção transversal de 32 kN/m, uma abertura de cone ao ensaio de perfuração dinâmica segundo NP EN ISO 13433 inferior a 4 mm, resistência CBR ao punçoamento 1,5 kN e uma massa superficial de 400 g/m², segundo EN 13252. (material) | 1.1 | 343.74 | 378.114 |
| mt15dag030c | m² | Geomembrana homogénea de policloreto de vinilo plastificado (PVC-P), reforçada com feltro de poliéster não tecido de fio contínuo, com resistência à intempérie, de 1,5 mm de espessura, cor cinzento, com uma densidade de 1240 kg/m³ segundo NP EN ISO 1183, resistência CBR ao punçoamento de 3,1 kN segundo NP EN ISO 12236 e uma resistência ao rasgamento superior a 150 kN/m, fornecida em rolos de 2,05 m de largura e 150 m de comprimento. (material) | 1.1 | 1019.64 | 1121.604 |
| mo029 | h | Oficial de 1ª aplicador de lâminas impermeabilizantes. (mão de obra) | 0.196 | 132.85 | 26.039 |
| mo067 | h | Ajudante de aplicador de lâminas impermeabilizantes. (mão de obra) | 0.196 | 99.31 | 19.465 |
| % | % | Custos directos complementares | 2 % | 1545.222 | 30.904 |
|  |  | Custos directos |  |  | 1576.126 |

Resíduos:
- colocação: mt14gso030eiCb; factor de resíduo 0.035
- colocação: mt15dag030c; factor de resíduo 0.0351844

## Recursos

**mt14gso030eiCb** m² Geotêxtil não tecido sintético
Dados técnicos: Custo energético 50.222 MJ; Emissão de CO2 1.660 kg; Código LER 17 06 04; Massa do elemento 0.4 kg; Volume 0.000667 m3
Resíduos:
- embalagem: re170203 Plástico. (componente de resíduo); rendimento 0.034 kg; Código LER 17 02 03; Massa do elemento 1 kg; Volume 0.001667 m3

**mt15dag030c** m² Geomembrana homogénea de policloreto de vinilo plastificado (PVC-P)
Dados técnicos: Custo energético 145.895 MJ; Emissão de CO2 5.273 kg; Código LER 17 06 04; Massa do elemento 1.86 kg; Volume 0.0031 m3
Resíduos:
- embalagem: re170203 Plástico; rendimento 0.034 kg
