# Impermeabilização de balsa ou pequeno embalse, com geotêxtil e geomembrana

- Propriedade do ficheiro: CYPE Ingenieros S.A.
- Formato: FIEBDC-3/2016
- Programa: Gerador de preços para construção civil. CYPE Ingenieros, S.A.
- Data: 21/04/2024
- Âmbito geográfico: Moçambique
- Moeda: MZN
- Custos indirectos: 3 %
- IVA: 17 %

## N Isolamentos e impermeabilizações

### NI Impermeabilizações

#### NIB Obras hidráulicas

**NIB010** m² Impermeabilização de balsa ou pequeno embalse, com geotêxtil e geomembrana.
Impermeabilização de balsa ou pequeno embalse de água não potável, com geomembrana homogénea de policloreto de vinilo plastificado (PVC-P), com resistência à intempérie, de 1,2 mm de espessura, cor azul, com uma densidade de 1240 kg/m³ segundo NP EN ISO 1183, resistência CBR ao punçoamento de 1,8 kN segundo NP EN ISO 12236 e uma resistência ao rasgamento superior a 40 kN/m, colocada com sobreposições, sem aderir ao suporte, sobre geotêxtil tecido à base de polipropileno, com uma resistência à tracção longitudinal de 70,0 kN/m, uma resistência à tracção transversal de 70,0 kN/m, uma abertura de cone ao ensaio de perfuração dinâmica segundo NP EN ISO 13433 inferior a 9 mm, resistência CBR ao punçoamento 7,5 kN e uma massa superficial de 296 g/m².
Inclui: Limpeza prévia da superfície suporte. Implantação e corte. Colocação do geotêxtil. Colocação da impermeabilização. Resolução das uniões.
Critério de medição de projecto: Superfície medida segundo documentação gráfica de Projecto.
Critério de medição de obra: Medir-se-á a superfície realmente executada segundo especificações de Projecto.

| Código | Un | Descrição | Rendimento | Preço | Importância |
|---|---|---|---|---|---|
| mt14gsa040ff | m² | Geotêxtil tecido à base de polipropileno, com uma resistência à tracção longitudinal de 70 kN/m, uma resistência à tracção transversal de 70 kN/m, uma abertura de cone ao ensaio de perfuração dinâmica segundo NP EN ISO 13433 inferior a 9 mm, resistência CBR ao punçoamento 7,5 kN e uma massa superficial de 296 g/m², segundo EN 13252. (material) | 1.1 | 278.92 | 306.812 |
| mt15dag020b | m² | Geomembrana homogénea de policloreto de vinilo plastificado (PVC-P), com resistência à intempérie, de 1,2 mm de espessura, cor azul, com uma densidade de 1240 kg/m³ segundo NP EN ISO 1183, resistência CBR ao punçoamento de 1,8 kN segundo NP EN ISO 12236 e uma resistência ao rasgamento superior a 40 kN/m, fornecida em rolos de 2,05 m de largura e 150 m de comprimento. (material) | 1.1 | 564.16 | 620.576 |
| mo029 | h | Oficial de 1ª aplicador de lâminas impermeabilizantes. (mão de obra) | 0.196 | 132.85 | 26.039 |
| mo067 | h | Ajudante de aplicador de lâminas impermeabilizantes. (mão de obra) | 0.196 | 99.31 | 19.465 |
| % | % | Custos directos complementares | 2 % | 972.892 | 19.458 |
|  |  | Custos directos |  |  | 992.350 |

Resíduos:
- colocação: mt14gsa040ff; factor de resíduo 0.035
- colocação: mt15dag020b; factor de resíduo 0.048

## Recursos

**mt14gsa040ff** m² Geotêxtil tecido à base de polipropileno
Dados técnicos: Custo energético 38.021 MJ; Emissão de CO2 1.271 kg; Código LER 17 06 04; Massa do elemento 0.296 kg; Volume 0.000493 m3
Resíduos:
- embalagem: re170203 Plástico. (componente de resíduo); rendimento 0.034 kg; Código LER 17 02 03; Massa do elemento 1 kg; Volume 0.001667 m3

**mt15dag020b** m² Geomembrana homogénea de policloreto de vinilo plastificado (PVC-P)
Dados técnicos: Custo energético 122.094 MJ; Emissão de CO2 4.356 kg; Código LER 17 06 04; Massa do elemento 1.488 kg; Volume 0.00248 m3
Resíduos:
- embalagem: re170203 Plástico; rendimento 0.024 kg
