# Baliza de andebol e futsal

- Propriedade do ficheiro: CYPE Ingenieros S.A.
- Formato: FIEBDC-3/2016
- Programa: Gerador de preços para construção civil. CYPE Ingenieros, S.A.
- Data: 05/11/2024
- Âmbito geográfico: Moçambique
- Moeda: MZN
- Custos indirectos: 3 %
- IVA: 17 %

## T Equipamento urbano

### TD Equipamentos desportivos

#### TDG Jogos desportivos

**TDG060** Ud Baliza de andebol e futsal.
Baliza fixa de andebol ou futsal de 3 m de base e 2 m de altura formada por: postes e barra de secção quadrada de 80x80 mm, de madeira, acabamento com verniz de poliuretano, em faixas brancas e vermelhas, e rede de nylon com cordas de 3,5 mm de diâmetro com suportes de poliamida para fixação da rede à baliza, fixado a uma base de betão C20/25 (X0(P); D25; S2; Cl 1,0) com elementos de ancoragem.
Critérios considerados na determinação do preço da unidade de obra: O preço inclui a escavação.
Inclui: Marcação. Escavação com meios manuais. Betonagem da base de apoio. Montagem e fixação do equipamento desportivo. Verificação do seu correcto funcionamento.
Critério de medição de projecto: Número de unidades previstas, segundo documentação gráfica de Projecto.
Critério de medição de obra: Medir-se-á o número de unidades realmente executadas segundo especificações de Projecto.

| Código | Un | Descrição | Rendimento | Preço | Importância |
|---|---|---|---|---|---|
| mt52dep270m | Ud | Baliza fixa de andebol ou futsal de 3 m de base e 2 m de altura formada por: postes e barra de secção quadrada de 80x80 mm, de madeira, acabamento com verniz de poliuretano, em faixas brancas e vermelhas, e rede de nylon com cordas de 3,5 mm de diâmetro com suportes de poliamida para fixação da rede à baliza, incluindo suportes de aço para encastrar os postes. (material) | 1 | 52108.22 | 52108.220 |
| mt10hmf020Pa | m³ | Betão simples C20/25 (X0(P); D25; S2; Cl 1,0), fabricado em central, segundo NP EN 206. (material) | 0.34 | 4329.46 | 1472.016 |
| mo041 | h | Oficial de 1ª construção de obra civil. (mão de obra) | 1.839 | 134.36 | 247.088 |
| mo087 | h | Ajudante de construção de obra civil. (mão de obra) | 2.452 | 100.44 | 246.279 |
| mo011 | h | Oficial de 1ª montador. (mão de obra) | 0.306 | 138.06 | 42.246 |
| mo080 | h | Ajudante de montador. (mão de obra) | 0.306 | 100.44 | 30.735 |
| % | % | Custos directos complementares | 2 % | 54146.584 | 1082.932 |
|  |  | Custos directos |  |  | 55229.516 |

Resíduos:
- colocação: mt10hmf020Pa Betão simples C20/25 (X0(P); D25; S2; Cl 1,0), fabricado em central, segundo NP EN 206; factor de resíduo 0.00137808

## Recursos

**mt52dep270m** Ud Baliza fixa de andebol ou futsal de 3 m de base e 2 m de altura formada por: postes e barra de secção quadrada de 80x80
Dados técnicos: Custo energético 13626.452 MJ; Emissão de CO2 -181.561 kg
Resíduos:
- embalagem: re150101 Embalagens de papel e cartão. (componente de resíduo); rendimento 3.585 kg; Código LER 15 01 01; Massa do elemento 1 kg; Volume 0.001333 m3

**mt10hmf020Pa** m³ Betão simples C20/25 (X0(P); D25; S2; Cl 1,0), fabricado em central, segundo NP EN 206
Dados técnicos: Custo energético 1840.000 MJ; Emissão de CO2 230.000 kg; Código LER 17 01 01; Massa do elemento 2300 kg; Volume 1.533333 m3
