# Rede tridimensional

- Propriedade do ficheiro: CYPE Ingenieros S.A.
- Formato: FIEBDC-3/2016
- Programa: Gerador de preços para construção civil. CYPE Ingenieros, S.A.
- Data: 21/04/2024
- Âmbito geográfico: Moçambique
- Moeda: MZN
- Custos indirectos: 3 %
- IVA: 17 %

## T Equipamento urbano

### TJ Parques infantis

#### TJJ Jogos infantis

**TJJ060** Ud Rede tridimensional.
Rede tridimensional de forma piramidal formada por poste de aço galvanizado a quente de 3,00 m de altura e rede de poliamida, para crianças de 5 a 12 anos, com zona de segurança de 45,00 m² e 1,50 m de altura livre de queda. Colocação em obra: com buchas químicas, sobre uma base de betão.
Inclui: Marcação. Escavação. Betonagem da base de apoio. Fixação do equipamento infantil.
Critério de medição de projecto: Número de unidades previstas, segundo documentação gráfica de Projecto.
Critério de medição de obra: Medir-se-á o número de unidades realmente executadas segundo especificações de Projecto.

| Código | Un | Descrição | Rendimento | Preço | Importância |
|---|---|---|---|---|---|
| mt10hmf020Pa | m³ | Betão simples C20/25 (X0(P); D25; S2; Cl 1,0), fabricado em central, segundo NP EN 206. (material) | 3.5 | 4313.88 | 15098.580 |
| mt50spl105b | Ud | Fixação composta por bucha química, anilha e parafuso de aço. (material) | 4 | 538.87 | 2155.480 |
| mt52jig060a | Ud | Rede tridimensional de forma piramidal formada por poste de aço galvanizado a quente de 3,00 m de altura, com cabeça de alumínio, revestimento de postes de borracha e rede de poliamida com alma interior de aço, para crianças de 5 a 12 anos, com zona de segurança de 45,00 m² e 1,50 m de altura livre de queda, com elementos de fixação. Segundo NP EN 1176-1 e NP EN 1176-11. (material) | 1 | 523706.45 | 523706.450 |
| mo041 | h | Oficial de 1ª construção de obra civil. (mão de obra) | 15.935 | 132.85 | 2116.965 |
| mo087 | h | Ajudante de construção de obra civil. (mão de obra) | 15.935 | 99.31 | 1582.505 |
| % | % | Custos directos complementares | 2 % | 544659.980 | 10893.200 |
|  |  | Custos directos |  |  | 555553.180 |

Resíduos:
- colocação: mt10hmf020Pa Betão simples C20/25 (X0(P); D25; S2; Cl 1,0), fabricado em central, segundo NP EN 206; factor de resíduo 0.00137808

## Recursos

**mt10hmf020Pa** m³ Betão simples C20/25 (X0(P); D25; S2; Cl 1,0), fabricado em central, segundo NP EN 206
Dados técnicos: Custo energético 1840.000 MJ; Emissão de CO2 230.000 kg; Código LER 17 01 01; Massa do elemento 2300 kg; Volume 1.533333 m3

**mt52jig060a** Ud Rede tridimensional de forma piramidal formada por poste de aço galvanizado a quente de 3,00 m de altura
Dados técnicos: Custo energético 6117.947 MJ; Emissão de CO2 456.476 kg
Resíduos:
- embalagem: re150101 Embalagens de papel e cartão. (componente de resíduo); rendimento 4.302 kg; Código LER 15 01 01; Massa do elemento 1 kg; Volume 0.001333 m3
