# Perímetro para pavimento amortecedor de impactos, de placas de borracha

- Propriedade do ficheiro: CYPE Ingenieros S.A.
- Formato: FIEBDC-3/2016
- Programa: Gerador de preços para construção civil. CYPE Ingenieros, S.A.
- Data: 21/04/2024
- Âmbito geográfico: Moçambique
- Moeda: MZN
- Custos indirectos: 3 %
- IVA: 17 %

## T Equipamento urbano

### TJ Parques infantis

#### TJR Pavimentos amortecedores de impactos

**TJR031** m Perímetro para pavimento amortecedor de impactos, de placas de borracha.
Perímetro para pavimento amortecedor de impactos para uma altura máxima de queda de 1,7 m, em parques infantis, formado por placas bicamada de borracha reciclada SBR/EPDM, com o bordo biselado, de 1000x250x80 mm, cor a escolher do catálogo RAL, assentes com cola especial de poliuretano bicomponente.
Critérios considerados na determinação do preço da unidade de obra: O preço não inclui a superfície base.
Inclui: Marcação. Corte das peças. Aplicação da cola. Colocação das placas de borracha. Limpeza final.
Critério de medição de projecto: Comprimento medido segundo documentação gráfica de Projecto.
Critério de medição de obra: Medir-se-á o comprimento realmente executado segundo especificações de Projecto.

| Código | Un | Descrição | Rendimento | Preço | Importância |
|---|---|---|---|---|---|
| mt47adc110a | kg | Cola especial de poliuretano bicomponente. (material) | 0.2 | 440.91 | 88.182 |
| mt47adc412hg | m | Placa bicamada de borracha reciclada SBR/EPDM, com o bordo biselado, de 1000x250x80 mm, composta por uma camada inferior de borracha reciclada SBR de cor preto e uma camada superior de borracha reciclada EPDM de 10 mm de espessura, cor a escolher do catálogo RAL, com aglomerantes de poliuretano, segundo NP EN 1177. (material) | 1.05 | 2575.76 | 2704.548 |
| mo041 | h | Oficial de 1ª construção de obra civil. (mão de obra) | 0.098 | 132.85 | 13.019 |
| mo087 | h | Ajudante de construção de obra civil. (mão de obra) | 0.098 | 99.31 | 9.732 |
| % | % | Custos directos complementares | 2 % | 2815.481 | 56.310 |
|  |  | Custos directos |  |  | 2871.791 |

Resíduos:
- colocação: mt47adc110a Cola especial de poliuretano bicomponente; factor de resíduo 0.038685

## Recursos

**mt47adc110a** kg Cola especial de poliuretano bicomponente
Dados técnicos: Custo energético 144.471 MJ; Emissão de CO2 7.014 kg; Código LER 17 09 04; Massa do elemento 1 kg; Volume 0.000667 m3
Resíduos:
- embalagem: re170203 Plástico. (componente de resíduo); rendimento 0.003 kg; Código LER 17 02 03; Massa do elemento 1 kg; Volume 0.001667 m3

**mt47adc412hg** m Placa bicamada de borracha reciclada SBR/EPDM
Dados técnicos: Custo energético 316.050 MJ; Emissão de CO2 17.500 kg
