# Papeleira de madeira

- Propriedade do ficheiro: CYPE Ingenieros S.A.
- Formato: FIEBDC-3/2016
- Programa: Gerador de preços para construção civil. CYPE Ingenieros, S.A.
- Data: 05/11/2024
- Âmbito geográfico: Moçambique
- Moeda: MZN
- Custos indirectos: 3 %
- IVA: 17 %

## T Equipamento urbano

### TM Mobiliário urbano

#### TME Papeleiras

**TME050** Ud Papeleira de madeira.
Papeleira, de 48x48x83 cm e 95 litros de capacidade, com corpo de madeira, fixada a uma base de betão C20/25 (X0(P); D25; S2; Cl 1,0) com elementos de ancoragem.
Critérios considerados na determinação do preço da unidade de obra: O preço inclui a escavação.
Inclui: Marcação. Escavação com meios manuais. Betonagem da base de apoio. Montagem. Eliminação e limpeza do material sobrante.
Critério de medição de projecto: Número de unidades previstas, segundo documentação gráfica de Projecto.
Critério de medição de obra: Medir-se-á o número de unidades realmente executadas segundo especificações de Projecto.

| Código | Un | Descrição | Rendimento | Preço | Importância |
|---|---|---|---|---|---|
| mt52pap050c | Ud | Papeleira, de 48x48x83 cm e 95 litros de capacidade, com corpo de madeira, inclusive pernos de ancoragem. (material) | 1 | 83763.95 | 83763.950 |
| mt10hmf020Pa | m³ | Betão simples C20/25 (X0(P); D25; S2; Cl 1,0), fabricado em central, segundo NP EN 206. (material) | 0.25 | 4329.46 | 1082.365 |
| mt09reh330 | kg | Argamassa de resina epóxi com areia de sílica, de endurecimento rápido, para enchimento de ancoragens. (material) | 0.2 | 227.44 | 45.488 |
| mo041 | h | Oficial de 1ª construção de obra civil. (mão de obra) | 0.588 | 134.36 | 79.004 |
| mo087 | h | Ajudante de construção de obra civil. (mão de obra) | 0.588 | 100.44 | 59.059 |
| % | % | Custos directos complementares | 2 % | 85029.866 | 1700.597 |
|  |  | Custos directos |  |  | 86730.463 |

Resíduos:
- colocação: mt10hmf020Pa Betão simples C20/25 (X0(P); D25; S2; Cl 1,0), fabricado em central, segundo NP EN 206; factor de resíduo 0.00137808
- colocação: mt09reh330 Argamassa de resina epóxi com areia de sílica, de endurecimento rápido, para enchimento de ancoragens; factor de resíduo 0.042925

## Recursos

**mt52pap050c** Ud Papeleira, de 48x48x83 cm e 95 litros de capacidade, com corpo de madeira, inclusive pernos de ancoragem
Dados técnicos: Custo energético 3873.400 MJ; Emissão de CO2 -49.925 kg
Resíduos:
- embalagem: re150101 Embalagens de papel e cartão. (componente de resíduo); rendimento 3.629 kg; Código LER 15 01 01; Massa do elemento 1 kg; Volume 0.001333 m3

**mt10hmf020Pa** m³ Betão simples C20/25 (X0(P); D25; S2; Cl 1,0), fabricado em central, segundo NP EN 206
Dados técnicos: Custo energético 1840.000 MJ; Emissão de CO2 230.000 kg; Código LER 17 01 01; Massa do elemento 2300 kg; Volume 1.533333 m3

**mt09reh330** kg Argamassa de resina epóxi com areia de sílica, de endurecimento rápido, para enchimento de ancoragens
Dados técnicos: Custo energético 2.251 MJ; Emissão de CO2 0.184 kg; Código LER 17 09 04; Massa do elemento 1 kg; Volume 0.000667 m3
Resíduos:
- embalagem: re170203 Plástico. (componente de resíduo); rendimento 0.003 kg; Código LER 17 02 03; Massa do elemento 1 kg; Volume 0.001667 m3
