# Pino extraível, de madeira

- Propriedade do ficheiro: CYPE Ingenieros S.A.
- Formato: FIEBDC-3/2016
- Programa: Gerador de preços para construção civil. CYPE Ingenieros, S.A.
- Data: 05/11/2024
- Âmbito geográfico: Moçambique
- Moeda: MZN
- Custos indirectos: 3 %
- IVA: 17 %

## T Equipamento urbano

### TP Protecções pedonais

#### TPH Pinos

**TPH120** Ud Pino extraível, de madeira.
Pino com corpo extraível de madeira tropical de 100x15x15 cm e base encastrável de aço galvanizado de 20x15x15 cm, com acabamento em cor natural, fixado a uma base de betão C20/25 (X0(P); D25; S2; Cl 1,0) com aglomerante hidráulico, composto por cimentos de alta resistência e aditivos específicos, de presa rápida.
Critérios considerados na determinação do preço da unidade de obra: O preço inclui a escavação.
Inclui: Marcação. Escavação com meios manuais. Betonagem da base de apoio. Montagem. Eliminação e limpeza do material sobrante.
Critério de medição de projecto: Número de unidades previstas, segundo documentação gráfica de Projecto.
Critério de medição de obra: Medir-se-á o número de unidades realmente executadas segundo especificações de Projecto.

| Código | Un | Descrição | Rendimento | Preço | Importância |
|---|---|---|---|---|---|
| mt52mug380a | Ud | Pino com corpo extraível de madeira tropical de 100x15x15 cm e base encastrável de aço galvanizado de 20x15x15 cm, com acabamento em cor natural. (material) | 1 | 35042.77 | 35042.770 |
| mt10hmf020Pa | m³ | Betão simples C20/25 (X0(P); D25; S2; Cl 1,0), fabricado em central, segundo NP EN 206. (material) | 0.25 | 4329.46 | 1082.365 |
| mt09amp010a | kg | Aglomerante hidráulico, composto por cimentos de alta resistência e aditivos específicos, de presa rápida. (material) | 0.2 | 29.12 | 5.824 |
| mo041 | h | Oficial de 1ª construção de obra civil. (mão de obra) | 0.735 | 134.36 | 98.755 |
| mo087 | h | Ajudante de construção de obra civil. (mão de obra) | 0.735 | 100.44 | 73.823 |
| % | % | Custos directos complementares | 2 % | 36303.537 | 726.071 |
|  |  | Custos directos |  |  | 37029.608 |

Resíduos:
- colocação: mt10hmf020Pa Betão simples C20/25 (X0(P); D25; S2; Cl 1,0), fabricado em central, segundo NP EN 206; factor de resíduo 0.00137808

## Recursos

**mt10hmf020Pa** m³ Betão simples C20/25 (X0(P); D25; S2; Cl 1,0), fabricado em central, segundo NP EN 206
Dados técnicos: Custo energético 1840.000 MJ; Emissão de CO2 230.000 kg; Código LER 17 01 01; Massa do elemento 2300 kg; Volume 1.533333 m3
