# Sinal vertical de trânsito

- Propriedade do ficheiro: CYPE Ingenieros S.A.
- Formato: FIEBDC-3/2016
- Programa: Gerador de preços para construção civil. CYPE Ingenieros, S.A.
- Data: 21/04/2024
- Âmbito geográfico: Moçambique
- Moeda: MZN
- Custos indirectos: 3 %
- IVA: 17 %

## T Equipamento urbano

### TS Sinalização e suportes publicitários

#### TSV Sinalização vertical

**TSV050** Ud Sinal vertical de trânsito.
Fornecimento e colocação sobre o suporte de sinal vertical de trânsito de aço galvanizado, quadrada, de 90 cm de lado, com retro-reflexão nível 3 (D.G.). Inclusive acessórios, parafusos e elementos de ancoragem.
Inclui: Montagem.
Critério de medição de projecto: Número de unidades previstas, segundo documentação gráfica de Projecto.
Critério de medição de obra: Será medido o número de unidades realmente fornecidas segundo especificações de Projecto.

| Código | Un | Descrição | Rendimento | Preço | Importância |
|---|---|---|---|---|---|
| mt53spc030f | Ud | Sinal vertical de trânsito de aço galvanizado, quadrada, de 90 cm de lado, com retro-reflexão nível 3 (D.G.), segundo EN 12899-1, inclusive acessórios, parafusos e elementos de ancoragem. (material) | 1 | 10554.12 | 10554.120 |
| mq07cce010a | h | Camião com cesta elevatória de braço articulado de 16 m de altura máxima de trabalho e 260 kg de carga máxima. (equipamento) | 0.187 | 749.75 | 140.203 |
| mo041 | h | Oficial de 1ª construção de obra civil. (mão de obra) | 0.215 | 132.85 | 28.563 |
| mo087 | h | Ajudante de construção de obra civil. (mão de obra) | 0.215 | 99.31 | 21.352 |
| % | % | Custos directos complementares | 2 % | 10744.238 | 214.885 |
|  |  | Custos directos |  |  | 10959.123 |

Resíduos:
- colocação: mt53spc030f; factor de resíduo 0.0053

## Recursos

**mt53spc030f** Ud Sinal vertical de trânsito de aço galvanizado
Dados técnicos: Custo energético 179.575 MJ; Emissão de CO2 18.112 kg; Código LER 17 04 05; Massa do elemento 7 kg; Volume 0.003333 m3
Resíduos:
- embalagem: re170203 Plástico. (componente de resíduo); rendimento 0.04 kg; Código LER 17 02 03; Massa do elemento 1 kg; Volume 0.001667 m3
