# Painel complementar de trânsito

- Propriedade do ficheiro: CYPE Ingenieros S.A.
- Formato: FIEBDC-3/2016
- Programa: Gerador de preços para construção civil. CYPE Ingenieros, S.A.
- Data: 21/04/2024
- Âmbito geográfico: Moçambique
- Moeda: MZN
- Custos indirectos: 3 %
- IVA: 17 %

## T Equipamento urbano

### TS Sinalização e suportes publicitários

#### TSV Sinalização vertical

**TSV060** Ud Painel complementar de trânsito.
Fornecimento e colocação sobre o suporte de painel complementar de trânsito de aço galvanizado, de 85x30 cm, com retro-reflexão nível 1 (E.G.). Inclusive acessórios, parafusos e elementos de ancoragem.
Inclui: Montagem.
Critério de medição de projecto: Número de unidades previstas, segundo documentação gráfica de Projecto.
Critério de medição de obra: Será medido o número de unidades realmente fornecidas segundo especificações de Projecto.

| Código | Un | Descrição | Rendimento | Preço | Importância |
|---|---|---|---|---|---|
| mt53spc100Q | Ud | Painel complementar de trânsito de aço galvanizado, de 85x30 cm, com retro-reflexão nível 1 (E.G.), inclusive acessórios, parafusos e elementos de ancoragem. (material) | 1 | 2335.34 | 2335.340 |
| mq07cce010a | h | Camião com cesta elevatória de braço articulado de 16 m de altura máxima de trabalho e 260 kg de carga máxima. (equipamento) | 0.187 | 749.75 | 140.203 |
| mo041 | h | Oficial de 1ª construção de obra civil. (mão de obra) | 0.123 | 132.85 | 16.341 |
| mo087 | h | Ajudante de construção de obra civil. (mão de obra) | 0.123 | 99.31 | 12.215 |
| % | % | Custos directos complementares | 2 % | 2504.099 | 50.082 |
|  |  | Custos directos |  |  | 2554.181 |

Resíduos:
- colocação: mt53spc100Q; factor de resíduo 0.0053

## Recursos

**mt53spc100Q** Ud Painel complementar de trânsito de aço galvanizado
Dados técnicos: Custo energético 96.745 MJ; Emissão de CO2 9.664 kg; Código LER 17 04 05; Massa do elemento 3.7 kg; Volume 0.001762 m3
Resíduos:
- embalagem: re170203 Plástico. (componente de resíduo); rendimento 0.04 kg; Código LER 17 02 03; Massa do elemento 1 kg; Volume 0.001667 m3
