# Protecção contra desprendimento da camada superficial do manto vegetal

- Propriedade do ficheiro: CYPE Ingenieros S.A.
- Formato: FIEBDC-3/2016
- Programa: Gerador de preços para construção civil. CYPE Ingenieros, S.A.
- Data: 21/04/2024
- Âmbito geográfico: Moçambique
- Moeda: MZN
- Custos indirectos: 3 %
- IVA: 17 %

## Y Segurança e saúde

### YC Sistemas de protecção colectiva

#### YCD Protecção de taludes

**YCD010** m Protecção contra desprendimento da camada superficial do manto vegetal.
Protecção face a desprendimento da camada superficial do manto vegetal, formada por rede de poliamida de alta tenacidade, cor branco, de 2 m de altura, e perfis de aço EN 10025 S275JR, laminado a quente, da série IPN 100, galvanizado a quente, de 3 m de comprimento, cravados no terreno cada 2,0 m, amortizáveis em 1 utilização. Inclusive cabos de aço e elementos de fixação ao solo para a ancoragem dos perfis ao terreno.
Critério de medição de projecto: Comprimento medido segundo Plano de Segurança e Saúde.
Critério de medição de obra: Será medido o comprimento realmente montado segundo especificações do Plano de Segurança e Saúde.

| Código | Un | Descrição | Rendimento | Preço | Importância |
|---|---|---|---|---|---|
| mt50spr070 | m² | Rede vertical de segurança tipo U, segundo EN 1263-1, de poliamida de alta tenacidade, de cor branca. Corda de rede de diâmetro 4,5 mm. Energia da rede A2 (entre 2,2 e 4,4 kJ). Configuração da rede em losango, com corda perimetral de polipropileno de 16 mm de diâmetro. (material) | 2 | 264 | 528.000 |
| mt50spr100c | m | Cabo de aço de 3 mm de diâmetro, para fixação de perfis metálicos, com placa base, ferragens, tensores e fixadores de cabos. (material) | 5 | 167.35 | 836.750 |
| mt07ala110bb | m | Perfil de aço EN 10025 S275JR, série IPN 100, laminado a quente, com recobrimento galvanizado, para aplicações estruturais. Trabalhado e montado em oficina, para colocar em obra. (material) | 2.1 | 1424.06 | 2990.526 |
| mt07aco040e | kg | Aço em varões nervurados, A400 NR, fornecido em obra em varões sem elaborar, de vários diâmetros. (material) | 0.44 | 66.17 | 29.115 |
| mq07gte010a | h | Autogrua de braço telescópico com uma capacidade de elevação de 12 t e 20 m de altura máxima de trabalho. (equipamento) | 0.11 | 1935.6 | 212.916 |
| mq03tab040 | h | Equipamento de cravação de perfis metálicos, sobre correntes. (equipamento) | 0.11 | 1683.57 | 185.193 |
| mo119 | h | Oficial de 1ª Segurança e Saúde. (mão de obra) | 0.858 | 132.85 | 113.985 |
| mo120 | h | Operário Segurança e Saúde. (mão de obra) | 0.858 | 95.68 | 82.093 |
| % | % | Custos directos complementares | 2 % | 4978.578 | 99.572 |
|  |  | Custos directos |  |  | 5078.150 |

Resíduos:
- colocação: mt50spr070; factor de resíduo 1
- colocação: mt50spr100c; factor de resíduo 0.0154332
- colocação: mt07ala110bb; factor de resíduo 0.0139697
- colocação: mt07aco040e Aço em varões nervurados, A400 NR, fornecido em obra em varões sem elaborar, de vários diâmetros; factor de resíduo 0.0075

## Recursos

**mt50spr070** m² Rede vertical de segurança tipo U
Dados técnicos: Custo energético 35.167 MJ; Emissão de CO2 1.746 kg; Código LER 17 02 03; Massa do elemento 0.329 kg; Volume 0.000548 m3
Resíduos:
- embalagem: re170203 Plástico. (componente de resíduo); rendimento 0.034 kg; Código LER 17 02 03; Massa do elemento 1 kg; Volume 0.001667 m3

**mt50spr100c** m Cabo de aço de 3 mm de diâmetro
Dados técnicos: Custo energético 0.581 MJ; Emissão de CO2 0.086 kg; Código LER 17 04 11; Massa do elemento 0.0554 kg; Volume 0.000037 m3
Resíduos:
- embalagem: re150101 Embalagens de papel e cartão. (componente de resíduo); rendimento 0.068 kg; Código LER 15 01 01; Massa do elemento 1 kg; Volume 0.001333 m3

**mt07ala110bb** m Perfil de aço EN 10025 S275JR
Dados técnicos: Custo energético 81.786 MJ; Emissão de CO2 4.243 kg; Código LER 17 04 05; Massa do elemento 8.32 kg; Volume 0.003962 m3

**mt07aco040e** kg Aço em varões nervurados, A400 NR, fornecido em obra em varões sem elaborar, de vários diâmetros
Dados técnicos: Custo energético 9.830 MJ; Emissão de CO2 0.510 kg; Código LER 17 04 05; Massa do elemento 1 kg; Volume 0.000476 m3
