# Sistema provisório de protecção de bordo de laje, classe C, em naves industriais

- Propriedade do ficheiro: CYPE Ingenieros S.A.
- Formato: FIEBDC-3/2016
- Programa: Gerador de preços para construção civil. CYPE Ingenieros, S.A.
- Data: 21/04/2024
- Âmbito geográfico: Moçambique
- Moeda: MZN
- Custos indirectos: 3 %
- IVA: 17 %

## Y Segurança e saúde

### YC Sistemas de protecção colectiva

#### YCF Protecção perimetral de bordos de laje

**YCF033** m Sistema provisório de protecção de bordo de laje, classe C, em naves industriais.
Sistema provisório de protecção de bordo de laje, classe C, em naves industriais, que proporciona resistência para forças dinâmicas elevadas e para superfícies de trabalho com um ângulo de inclinação máximo de 45°, primeira utilização, formado por: rede de segurança EN 1263-1 U A2 M100 Q M, de polipropileno de alta tenacidade, amortizável em 10 utilizações e estrutura suporte com braços separados entre si uma distância máxima de 7 m, amortizável em 15 utilizações. Inclusive corda de união de polipropileno, para unir as redes e corda de atadura de polipropileno, para atar a corda perimetral das redes a um suporte adequado.
Critério de medição de projecto: Comprimento medido segundo Plano de Segurança e Saúde.
Critério de medição de obra: Será medido o comprimento realmente montado segundo especificações do Plano de Segurança e Saúde.

| Código | Un | Descrição | Rendimento | Preço | Importância |
|---|---|---|---|---|---|
| mt50sph070a | m² | Rede de segurança EN 1263-1 U A2 M100 Q M, de polipropileno de alta tenacidade. Energia da rede A2 (entre 2,2 e 4,4 kJ). Configuração da rede quadrada, com corda perimetral de polipropileno de 16 mm de diâmetro. (material) | 1.65 | 353.8 | 583.770 |
| mt50sph080a | Ud | Braço inferior, formado por tubo rectangular metálico de 1 m de comprimento, com duas chapas soldadas no seu extremo para receber o braço superior. (material) | 0.013 | 6383.45 | 82.985 |
| mt50sph090a | Ud | Braço superior, formado por tubo rectangular metálico de 1,5 m de comprimento, com uma chapa soldada no seu extremo para a sua união com o braço inferior. (material) | 0.013 | 6945.46 | 90.291 |
| mt50sph100 | Ud | Elemento de fixação metálico com orifícios que permitem posicionar o braço inferior de 0° a 90°, com intervalos de 15°. (material) | 0.013 | 5596.92 | 72.760 |
| mt50sph110 | Ud | Suporte para elemento de fixação, com sistema de fixação através de fitas têxteis de poliéster de alta tenacidade. (material) | 0.013 | 6847.48 | 89.017 |
| mt50spr180a | m | Corda de atadura EN 1263-1 G de polipropileno de alta tenacidade, com tratamento aos raios UV, D=12 mm e carga de ruptura superior a 20 kN. (material) | 0.22 | 34.32 | 7.550 |
| mt50spr170b | m | Corda de união EN 1263-1 O de polipropileno de alta tenacidade, com tratamento aos raios UV, D=8 mm e carga de ruptura superior a 7,5 kN. (material) | 0.11 | 19.8 | 2.178 |
| mo119 | h | Oficial de 1ª Segurança e Saúde. (mão de obra) | 0.455 | 132.85 | 60.447 |
| mo120 | h | Operário Segurança e Saúde. (mão de obra) | 0.455 | 95.68 | 43.534 |
| % | % | Custos directos complementares | 2 % | 1032.532 | 20.651 |
|  |  | Custos directos |  |  | 1053.183 |

Resíduos:
- colocação: mt50sph070a; factor de resíduo 1

## Recursos

**mt50sph070a** m² Rede de segurança EN 1263-1 U A2 M100 Q M
Dados técnicos: Custo energético 27.456 MJ; Emissão de CO2 0.920 kg; Código LER 17 02 03; Massa do elemento 0.26 kg; Volume 0.000433 m3
Resíduos:
- embalagem: re170203 Plástico. (componente de resíduo); rendimento 0.034 kg; Código LER 17 02 03; Massa do elemento 1 kg; Volume 0.001667 m3
