# Sistema V de rede de segurança colocada verticalmente com suportes tipo forca

- Propriedade do ficheiro: CYPE Ingenieros S.A.
- Formato: FIEBDC-3/2016
- Programa: Gerador de preços para construção civil. CYPE Ingenieros, S.A.
- Data: 21/04/2024
- Âmbito geográfico: Moçambique
- Moeda: MZN
- Custos indirectos: 3 %
- IVA: 17 %

## Y Segurança e saúde

### YC Sistemas de protecção colectiva

#### YCF Protecção perimetral de bordos de laje

**YCF050** m Sistema V de rede de segurança colocada verticalmente com suportes tipo forca.
Sistema V de rede de segurança colocada verticalmente, primeira utilização, formado por: rede de segurança EN 1263-1 V A2 M100 D M, de poliamida de alta tenacidade, atada, de cor branca, de dimensões 10x7 m, amortizável em 10 utilizações, com ancoragens de rede embebidas cada 50 cm no bordo da laje e suportes tipo forca fixos de 8x2 m com tubo de 60x60x3 mm, fabricado em aço de primeira qualidade pintado em forno em epóxi-poliéster, separados entre si uma distância máxima de 4,5 m, amortizáveis em 15 utilizações, ancorados à laje através de forquilhas de aço corrugado A400 NR de 16 mm de diâmetro. Inclusive corda de união de polipropileno, para unir as redes e corda de atadura de polipropileno, para atar a corda perimetral das redes a um suporte adequado.
Critério de medição de projecto: Comprimento medido segundo Plano de Segurança e Saúde.
Critério de medição de obra: Será medido o comprimento realmente montado segundo especificações do Plano de Segurança e Saúde.

| Código | Un | Descrição | Rendimento | Preço | Importância |
|---|---|---|---|---|---|
| mt50spr150a | Ud | Rede de segurança EN 1263-1 V A2 M100 D M, de poliamida de alta tenacidade, atada, de cor branca, de dimensões 10x7 m. Corda de rede de diâmetro 4,5 mm, com tratamento aos raios UV. Energia da rede superior a 3,8 kJ. Configuração da rede em losango. Bordeada em todo o seu perímetro com corda de polysteel de calibre 12 mm. (material) | 0.011 | 18479.49 | 203.274 |
| mt50spr160e | Ud | Suporte tipo forca fixo de 8x2 m com tubo de 60x60x3 mm, fabricado em aço de primeira qualidade pintado em forno em epóxi-poliéster, com tratamento prévio contra a oxidação, para rede vertical. (material) | 0.024 | 16499.54 | 395.989 |
| mt07aco040e | kg | Aço em varões nervurados, A400 NR, fornecido em obra em varões sem elaborar, de vários diâmetros. (material) | 0.076 | 66.17 | 5.029 |
| mt50spr140d | Ud | Ancoragem expansiva de 8x60 mm, de aço galvanizado a quente. (material) | 2.14 | 79.2 | 169.488 |
| mt50spr180a | m | Corda de atadura EN 1263-1 G de polipropileno de alta tenacidade, com tratamento aos raios UV, D=12 mm e carga de ruptura superior a 20 kN. (material) | 0.22 | 34.32 | 7.550 |
| mt50spr170b | m | Corda de união EN 1263-1 O de polipropileno de alta tenacidade, com tratamento aos raios UV, D=8 mm e carga de ruptura superior a 7,5 kN. (material) | 0.11 | 19.8 | 2.178 |
| mo119 | h | Oficial de 1ª Segurança e Saúde. (mão de obra) | 0.455 | 132.85 | 60.447 |
| mo120 | h | Operário Segurança e Saúde. (mão de obra) | 0.455 | 95.68 | 43.534 |
| % | % | Custos directos complementares | 2 % | 887.489 | 17.750 |
|  |  | Custos directos |  |  | 905.239 |

Resíduos:
- colocação: mt50spr150a; factor de resíduo 1
- colocação: mt07aco040e Aço em varões nervurados, A400 NR, fornecido em obra em varões sem elaborar, de vários diâmetros; factor de resíduo 0.0075

## Recursos

**mt50spr150a** Ud Rede de segurança EN 1263-1 V A2 M100 D M
Dados técnicos: Custo energético 2284.721 MJ; Emissão de CO2 113.434 kg; Código LER 17 02 03; Massa do elemento 23.03 kg; Volume 0.038383 m3
Resíduos:
- embalagem: re170203 Plástico. (componente de resíduo); rendimento 0.553 kg; Código LER 17 02 03; Massa do elemento 1 kg; Volume 0.001667 m3

**mt07aco040e** kg Aço em varões nervurados, A400 NR, fornecido em obra em varões sem elaborar, de vários diâmetros
Dados técnicos: Custo energético 9.830 MJ; Emissão de CO2 0.510 kg; Código LER 17 04 05; Massa do elemento 1 kg; Volume 0.000476 m3
