# Sistema S de rede de segurança para protecção de grandes aberturas horizontais de laje

- Propriedade do ficheiro: CYPE Ingenieros S.A.
- Formato: FIEBDC-3/2016
- Programa: Gerador de preços para construção civil. CYPE Ingenieros, S.A.
- Data: 21/04/2024
- Âmbito geográfico: Moçambique
- Moeda: MZN
- Custos indirectos: 3 %
- IVA: 17 %

## Y Segurança e saúde

### YC Sistemas de protecção colectiva

#### YCH Protecção de aberturas horizontais em estruturas

**YCH060** m² Sistema S de rede de segurança para protecção de grandes aberturas horizontais de laje.
Sistema S de rede de segurança, para cobrir aberturas horizontais de superfície compreendida entre 35 e 250 m² em lajes, formado por: rede de segurança EN 1263-1 S A2 M100 D M, de polipropileno de alta tenacidade, sem nós, de cor laranja, ancorada à laje cada 50 cm com ganchos metálicos. Inclusive corda de união de polipropileno, para unir as redes.
Critério de medição de projecto: Superfície da abertura horizontal, medida segundo Plano de Segurança e Saúde.
Critério de medição de obra: Será medida a superfície realmente montada segundo especificações do Plano de Segurança e Saúde.

| Código | Un | Descrição | Rendimento | Preço | Importância |
|---|---|---|---|---|---|
| mt50sph010gd | m² | Rede de segurança EN 1263-1 S A2 M100 D M, de polipropileno de alta tenacidade, sem nós, de cor laranja. Corda de rede de diâmetro 5,5 mm, com tratamento aos raios UV. Energia da rede A2 (entre 2,2 e 4,4 kJ). Configuração da rede em losango, com corda perimetral de polipropileno de 16 mm de diâmetro. (material) | 1.454 | 264 | 383.856 |
| mt50spr170b | m | Corda de união EN 1263-1 O de polipropileno de alta tenacidade, com tratamento aos raios UV, D=8 mm e carga de ruptura superior a 7,5 kN. (material) | 0.302 | 19.8 | 5.980 |
| mt50spr020a | Ud | Gancho metálico, D=12 mm, para montagem de rede horizontal. (material) | 0.794 | 142.88 | 113.447 |
| mo119 | h | Oficial de 1ª Segurança e Saúde. (mão de obra) | 0.245 | 132.85 | 32.548 |
| mo120 | h | Operário Segurança e Saúde. (mão de obra) | 0.245 | 95.68 | 23.442 |
| % | % | Custos directos complementares | 2 % | 559.273 | 11.185 |
|  |  | Custos directos |  |  | 570.458 |

Resíduos:
- colocação: mt50sph010gd; factor de resíduo 1

## Recursos

**mt50sph010gd** m² Rede de segurança EN 1263-1 S A2 M100 D M
Dados técnicos: Custo energético 27.456 MJ; Emissão de CO2 0.920 kg; Código LER 17 02 03; Massa do elemento 0.26 kg; Volume 0.000433 m3
Resíduos:
- embalagem: re170203 Plástico. (componente de resíduo); rendimento 0.034 kg; Código LER 17 02 03; Massa do elemento 1 kg; Volume 0.001667 m3
