# Vestuário de protecção para trabalhos em instalações de baixa tensão

- Propriedade do ficheiro: CYPE Ingenieros S.A.
- Formato: FIEBDC-3/2016
- Programa: Gerador de preços para construção civil. CYPE Ingenieros, S.A.
- Data: 21/04/2024
- Âmbito geográfico: Moçambique
- Moeda: MZN
- Custos indirectos: 3 %
- IVA: 17 %

## Y Segurança e saúde

### YI Equipamentos de protecção individual

#### YIU Para o corpo (vestuário de protecção)

**YIU031** Ud Vestuário de protecção para trabalhos em instalações de baixa tensão.
Fato macaco com capuz de protecção para trabalhos em instalações de baixa tensão, para prevenir contra o risco de passagem de uma corrente perigosa através do corpo humano, amortizável em 5 utilizações.
Critério de medição de projecto: Número de unidades previstas, segundo Plano de Segurança e Saúde.
Critério de medição de obra: Será medido o número de unidades realmente fornecidas segundo especificações do Plano de Segurança e Saúde.

| Código | Un | Descrição | Rendimento | Preço | Importância |
|---|---|---|---|---|---|
| mt50epu031e | Ud | Fato macaco com capuz de protecção para trabalhos em instalações de baixa tensão, EPI de categoria III, segundo EN 50286 e NP EN 340, cumprindo todos os requisitos de segurança segundo a Portaria n.º 1131/93. (material) | 0.2 | 16367.54 | 3273.508 |
| % | % | Custos directos complementares | 2 % | 3273.508 | 65.470 |
|  |  | Custos directos |  |  | 3338.978 |
