# Disjuntor magneto-térmico, modular

- Propriedade do ficheiro: CYPE INGENIEROS, S.A.
- Formato: FIEBDC-3/2002
- Âmbito geográfico: Moçambique
- Moeda: MZN
- Custos indirectos: 3.00 %
- IVA: 17.00 %

## I Instalações

### IE Eléctricas

#### IEX Aparelhagem

**IEX050** Ud Disjuntor magneto-térmico, modular.
Disjuntor magneto-térmico compacto, poder de corte 6 kA, curva C, bipolar (1P+N), intensidade nominal 2 A, EPC 61N C02 "GENERAL ELECTRIC", montagem sobre calha DIN. Totalmente montado, ligado e testado.
Inclui: Montagem e ligação do elemento.
Critério de medição de projecto: Número de unidades previstas, segundo documentação gráfica de Projecto.
Critério de medição de obra: Medir-se-á o número de unidades realmente executadas segundo especificações de Projecto.

| Código | Un | Descrição | Rendimento | Preço | Importância |
|---|---|---|---|---|---|
| mt35gee006aa | Ud | Disjuntor magneto-térmico compacto, poder de corte 6 kA, curva C, bipolar (1P+N), intensidade nominal 2 A, EPC 61N C02 "GENERAL ELECTRIC", montagem sobre calha DIN, segundo EN 60898-1. (material) | 1.000 | 6214.65 | 6214.65 |
| mo003 | h | Oficial de 1ª electricista. (mão de obra) | 0.299 | 138.06 | 41.28 |
| % | % | Custos directos complementares | 2 % | 6255.93 | 125.12 |
|  |  | Custos directos |  |  | 6381.05 |
