# Revestimento interior autoportante de placas de gesso laminado. Sistema "KNAUF"

- Propriedade do ficheiro: CYPE INGENIEROS, S.A.
- Formato: FIEBDC-3/2002
- Âmbito geográfico: Moçambique
- Moeda: MZN
- Custos indirectos: 3.00 %
- IVA: 17.00 %

## R Revestimentos

### RR Paredes (placas e painéis)

#### RRY De placas de gesso laminado

**RRY015** m² Revestimento interior autoportante de placas de gesso laminado. Sistema "KNAUF".
Revestimento interior autoportante livre, com resistência ao fogo EI 20, sistema W628.es "KNAUF", de 63 mm de espessura, com nível de qualidade do acabamento Q1, formado por placa de gesso laminado tipo corta-fogo (DF) de 15 mm de espessura, aparafusada directamente a uma estrutura autoportante de aço galvanizado formada por canais horizontais, solidamente fixados ao piso a ao tecto e montantes verticais de 48 mm e 0,6 mm de espessura com uma modulação de 600 mm e com disposição normal "N", montados sobre calhas junto à fachada vertical. Inclusive banda dessolidarizadora; fixações para a ancoragem de canais e montantes metálicos; parafusos para a fixação das placas; fita de papel com reforço metálico "KNAUF" e massa de juntas Jointfiller F-1 GLS "KNAUF", fita microperfurada de papel "KNAUF".
Critérios considerados na determinação do preço da unidade de obra: O preço inclui a resolução de encontros e pontos singulares, mas não inclui o isolamento a colocar entre as placas e o paramento.
Inclui: Marcação na laje inferior e na superior dos perfis. Colocação de banda de estanquidade e canais inferiores, sobre pavimento finalizado ou base de assentamento. Colocação de banda de estanquidade e canais superiores, sob lajes. Colocação e fixação dos montantes sobre os elementos horizontais. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12pfk020b | m | Canal 48/30 "KNAUF" de aço galvanizado, segundo EN 14195. (material) | 0.800 | 130.22 | 104.18 |
| mt12pfk010b | m | Montante 48/35 "KNAUF" de aço galvanizado, segundo EN 14195. (material) | 2.690 | 157.22 | 422.92 |
| mt12pck020b | m | Fita acústica de dilatação, autocolante, de espuma de poliuretano de células fechadas "KNAUF", de 3,2 mm de espessura e 50 mm de largura, resistência térmica 0,10 m²°C/W, condutibilidade térmica 0,032 W/(m°C). (material) | 1.200 | 23.75 | 28.50 |
| mt12ppk010eb | m² | Placa de gesso laminado DF / EN 520 - 1200 / comprimento / 15 / com os bordos longitudinais afinados, corta-fogo "KNAUF"; Euroclasse A2-s1, d0 de reacção ao fogo, segundo NP EN 13501-1. (material) | 1.050 | 743.68 | 780.86 |
| mt12ptk010cc | Ud | Parafuso autoperfurante TN "KNAUF" 3,5x25. (material) | 15.000 | 0.90 | 13.50 |
| mt12pik010f | kg | Massa de juntas Jointfiller F-1 GLS "KNAUF", Euroclasse A2-s1, d0 de reacção ao fogo, segundo NP EN 13501-1, intervalo de temperatura de trabalho de 5 a 30°C, para aplicação manual com fita de juntas, segundo EN 13963. (material) | 0.679 | 89.65 | 60.87 |
| mt12pck010a | m | Fita microperfurada de papel "KNAUF" de 50 mm de largura, segundo EN 13963. (material) | 1.600 | 4.30 | 6.88 |
| mt12pck010d | m | Fita de papel com reforço metálico "KNAUF" de 52 mm de largura, segundo NP EN 14353. (material) | 0.150 | 40.98 | 6.15 |
| op00fre010 |  | Fresadora. | 1.000 | 0.00 | 0.00 |
| op00sie010 |  | Serra tico-tico. | 1.000 | 0.00 | 0.00 |
| op00tal010 |  | Berbequim. | 1.000 | 0.00 | 0.00 |
| op00ato010 |  | Aparafusadora. | 1.000 | 0.00 | 0.00 |
| mo053 | h | Oficial de 1ª montador de pré-fabricados interiores. (mão de obra) | 0.203 | 138.06 | 28.03 |
| mo100 | h | Ajudante de montador de pré-fabricados interiores. (mão de obra) | 0.203 | 100.44 | 20.39 |
| % | % | Custos directos complementares | 2 % | 1472.28 | 29.45 |
|  |  | Custos directos |  |  | 1501.73 |
