# Sub-base de betão

- Propriedade do ficheiro: CYPE Ingenieros S.A.
- Formato: FIEBDC-3/2016
- Programa: Gerador de preços para construção civil. CYPE Ingenieros, S.A.
- Data: 30/10/2024
- Âmbito geográfico: Moçambique
- Moeda: MZN
- Custos indirectos: 3 %
- IVA: 17 %

## M Pavimentos urbanos

### MB Bases e sub-bases

#### MBH De betão

**MBH020** m² Sub-base de betão.
Sub-base de betão com adição de fibras de 15 cm de espessura, realizada com betão C12/15 (X0(P); D12; S3; Cl 1,0) fabricado em central e betonagem desde camião com um conteúdo de fibras sem função estrutural, fibras de vidro resistentes aos álcalis (AR) de 2 kg/m³, espalhamento e vibração manual, através de régua vibradora, com acabamento com pré-execução de mestras e nivelado, para o uso posterior como suporte de pavimento; apoiada sobre camada base existente.
Critérios considerados na determinação do preço da unidade de obra: O preço não inclui a camada base.
Inclui: Preparação da superfície existente. Marcação das juntas de construção e de dilatação. Aplicação de níveis através de pontos, mestras de betão ou réguas. Rega da superfície base. Execução de juntas de construção e de juntas de dilatação. Mistura em camião betoneira. Betonagem, espalhamento e vibração do betão. Cura do betão.
Critério de medição de projecto: Superfície medida segundo documentação gráfica de Projecto.
Critério de medição de obra: Medir-se-á a superfície realmente executada segundo especificações de Projecto.

| Código | Un | Descrição | Rendimento | Preço | Importância |
|---|---|---|---|---|---|
| mt08fic020b | kg | Fibras de vidro resistentes aos álcalis (AR), com um conteúdo mínimo de zircónio de 17,1%, de 13 mm de comprimento e 13,5 microns de diâmetro, com 100 filamentos por fio unidos entre si com adesivo, limite elástico 74000 N/mm², resistência à tracção 1620 MPa, para prevenir fissuras por retracção em elementos de betão, segundo NP EN 15422. (material) | 0.3 | 397.11 | 119.133 |
| mt10hmf020Kb | m³ | Betão simples C12/15 (X0(P); D12; S3; Cl 1,0), fabricado em central, segundo NP EN 206. (material) | 0.158 | 3874.04 | 612.098 |
| mq06vib020 | h | Régua vibradora de 3 m. (equipamento) | 0.095 | 186.11 | 17.680 |
| mo041 | h | Oficial de 1ª construção de obra civil. (mão de obra) | 0.054 | 134.36 | 7.255 |
| mo087 | h | Ajudante de construção de obra civil. (mão de obra) | 0.054 | 100.44 | 5.424 |
| % | % | Custos directos complementares | 2 % | 761.590 | 15.232 |
|  |  | Custos directos |  |  | 776.822 |

Resíduos:
- colocação: mt10hmf020Kb Betão simples C12/15 (X0(P); D12; S3; Cl 1,0), fabricado em central, segundo NP EN 206; factor de resíduo 0.00146319

## Recursos

**mt10hmf020Kb** m³ Betão simples C12/15 (X0(P); D12; S3; Cl 1,0), fabricado em central, segundo NP EN 206
Dados técnicos: Custo energético 1840.000 MJ; Emissão de CO2 230.000 kg; Código LER 17 01 01; Massa do elemento 2300 kg; Volume 1.533333 m3
