# Enchimento do tardoz da abóbada

- Propriedade do ficheiro: CYPE INGENIEROS, S.A.
- Formato: FIEBDC-3/2002
- Âmbito geográfico: Moçambique
- Moeda: MZN
- Custos indirectos: 3.00 %
- IVA: 17.00 %

## E Estruturas

### EF Alvenarias

#### EFE Em abóbada

**EFE021** m³ Enchimento do tardoz da abóbada.
Enchimento de tardoz de abóbada com betão simples C16/20 (X0(P); D25; S2; Cl 1,0), com meios manuais.
Inclui: Espalhamento do material de enchimento em camadas de espessura uniforme. Nivelamento da superfície de acabamento.
Critério de medição de projecto: Volume medido segundo documentação gráfica de Projecto.
Critério de medição de obra: Medir-se-á o volume realmente executado segundo especificações de Projecto.

| Código | Un | Descrição | Rendimento | Preço | Importância |
|---|---|---|---|---|---|
| mt10hmf020Na | m³ | Betão simples C16/20 (X0(P); D25; S2; Cl 1,0), fabricado em central, segundo NP EN 206. (material) | 1.050 | 4107.68 | 4313.06 |
| mo020 | h | Oficial de 1ª construção. (mão de obra) | 0.557 | 134.36 | 74.84 |
| mo113 | h | Operário não qualificado construção. (mão de obra) | 1.114 | 96.77 | 107.80 |
| % | % | Custos directos complementares | 2 % | 4495.70 | 89.91 |
|  |  | Custos directos |  |  | 4585.61 |
