# Pilar circular de betão armado

- Propriedade do ficheiro: CYPE INGENIEROS, S.A.
- Formato: FIEBDC-3/2002
- Âmbito geográfico: Moçambique
- Moeda: MZN
- Custos indirectos: 3.00 %
- IVA: 17.00 %

## E Estruturas

### EH Betão armado

#### EHS Pilares

**EHS011** m³ Pilar circular de betão armado.
Pilar de secção circular de betão armado, de 35 cm de diâmetro médio, realizado com betão C25/30 (XC1(P); D12; S3; Cl 0,4) fabricado em central, e betonagem com grua, e aço A400 NR, com uma quantidade aproximada de 120 kg/m³; montagem e desmontagem de sistema de cofragem, com acabamento para revestir, em piso de até 3 m de altura livre, formado por: superfície cofrante de moldes cilíndricos de bandas de papel kraft, alumínio e polietileno, de uma única utilização e estrutura suporte vertical de escoras metálicas, amortizáveis em 150 utilizações. Inclusive arame de atar e separadores.
Critérios considerados na determinação do preço da unidade de obra: O preço inclui a elaboração da armadura (corte, dobragem e moldagem de elementos) no estaleiro da obra e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12.000 | 4.22 | 50.64 |
| mt07aco040e | kg | Aço em varões nervurados, A400 NR, fornecido em obra em varões sem elaborar, de vários diâmetros. (material) | 126.000 | 66.84 | 8421.84 |
| mt08var050 | kg | Arame galvanizado para atar, de 1,30 mm de diâmetro. (material) | 0.840 | 68.61 | 57.63 |
| mt08tub020ae | m² | Molde cilíndrico descartável, de bandas de papel kraft, alumínio e polietileno em espiral, para cofragem de pilares de betão, de até 3 m de altura e 35 cm de diâmetro médio, para acabamento não aparente do betão. Inclusive acessórios de montagem. (material) | 11.429 | 909.06 | 10389.65 |
| mt50spa081a | Ud | Escora metálica telescópica, até 3 m de altura. (material) | 0.085 | 1857.05 | 157.85 |
| mt10haf020ngngc | m³ | Betão C25/30 (XC1(P); D12; S3; Cl 0,4), fabricado em central, segundo NP EN 206. (material) | 1.050 | 4945.26 | 5192.52 |
| op00ciz020 |  | Guilhotina para aço em varões nervurados. | 1.000 | 0.00 | 0.00 |
| op00ata010 |  | Máquina de amarrar ferro. | 1.000 | 0.00 | 0.00 |
| au00auh010 |  | Balde para grua. | 1.000 | 0.00 | 0.00 |
| au00auh040 |  | Vibrador de betão, eléctrico. | 1.000 | 0.00 | 0.00 |
| au00auh030 |  | Torre de betonagem. | 1.000 | 0.00 | 0.00 |
| mo044 | h | Oficial de 1ª cofrador. (mão de obra) | 2.101 | 139.83 | 293.78 |
| mo091 | h | Ajudante de cofrador. (mão de obra) | 2.101 | 104.45 | 219.45 |
| mo043 | h | Oficial de 1ª armador de ferro. (mão de obra) | 0.963 | 139.83 | 134.66 |
| mo090 | h | Ajudante de armador de ferro. (mão de obra) | 1.070 | 104.45 | 111.76 |
| mo045 | h | Oficial de 1ª estruturista, em trabalhos de betonagem. (mão de obra) | 0.401 | 139.83 | 56.07 |
| mo092 | h | Ajudante de estruturista, em trabalhos de betonagem. (mão de obra) | 1.616 | 104.45 | 168.79 |
| % | % | Custos directos complementares | 2 % | 25254.64 | 505.09 |
|  |  | Custos directos |  |  | 25759.73 |
