# Viga de betão armado

- Propriedade do ficheiro: CYPE INGENIEROS, S.A.
- Formato: FIEBDC-3/2002
- Âmbito geográfico: Moçambique
- Moeda: MZN
- Custos indirectos: 3.00 %
- IVA: 17.00 %

## E Estruturas

### EH Betão armado

#### EHV Vigas

**EHV010** m³ Viga de betão armado.
Viga alta, recta, de betão armado, de 40x60 cm, realizada com betão C25/30 (XC1(P); D12; S3; Cl 0,4) fabricado em central, e betonagem com grua, e aço A400 NR, com uma quantidade aproximada de 150 kg/m³; montagem e desmontagem do sistema de cofragem, com acabamento para revestir, em piso de até 3 m de altura livre, formado por: superfície cofrante de painéis de madeira tratada, reforçados com varões e perfis, amortizáveis em 25 utilizações; estrutura suporte horizontal de travessas metálicas e acessórios de montagem, amortizáveis em 150 utilizações e estrutura suporte vertical de escoras metálicas, amortizáveis em 150 utilizações. Inclusive arame de atar, separadores e líquido descofrante MasterFinish RL 294 "MBCC de Sika", para evitar a aderência do betão à cofragem.
Critérios considerados na determinação do preço da unidade de obra: O preço inclui a elaboração da armadura (corte, dobragem e moldagem de elementos) no estaleiro da obra e a montagem no lugar definitivo da sua colocação em obra.
Inclui: Marcação. Montagem do sistema de cofragem. Colocação das armaduras com separadores homologados. Betonagem e compactação do betão. Cura do betão. Desmontagem do sistema de cofragem.
Critério de medição de projecto: Volume medido segundo documentação gráfica de Projecto.
Critério de medição de obra: Medir-se-á o volume realmente executado segundo especificações de Projecto.

| Código | Un | Descrição | Rendimento | Preço | Importância |
|---|---|---|---|---|---|
| mt08eft030a | m² | Painel de madeira tratada, de 22 mm de espessura, reforçado com varões e perfis. (material) | 0.192 | 2081.10 | 399.57 |
| mt08eva030 | m² | Estrutura suporte para cofragem recuperável, composta de: travessas metálicas e acessórios de montagem. (material) | 0.032 | 4665.30 | 149.29 |
| mt50spa081a | Ud | Escora metálica telescópica, até 3 m de altura. (material) | 0.111 | 1857.05 | 206.13 |
| mt08cim030b | m³ | Madeira de pinho. (material) | 0.013 | 16259.97 | 211.38 |
| mt08var060 | kg | Pregos de aço de 20x100 mm. (material) | 0.167 | 400.21 | 66.84 |
| mt08dba010g | l | Agente desmoldante, à base de óleos especiais, emulsionante em água MasterFinish RL 294 "MBCC de Sika", para cofragens metálicas, fenólicas ou de madeira. (material) | 0.125 | 85.07 | 10.63 |
| mt07aco020c | Ud | Separador homologado para vigas. (material) | 4.000 | 4.47 | 17.88 |
| mt07aco040e | kg | Aço em varões nervurados, A400 NR, fornecido em obra em varões sem elaborar, de vários diâmetros. (material) | 157.500 | 66.84 | 10527.30 |
| mt08var050 | kg | Arame galvanizado para atar, de 1,30 mm de diâmetro. (material) | 1.650 | 68.61 | 113.21 |
| mt10haf020ngngc | m³ | Betão C25/30 (XC1(P); D12; S3; Cl 0,4), fabricado em central, segundo NP EN 206. (material) | 1.050 | 4945.26 | 5192.52 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 2.322 | 139.83 | 324.69 |
| mo091 | h | Ajudante de cofrador. (mão de obra) | 2.322 | 104.45 | 242.53 |
| mo043 | h | Oficial de 1ª armador de ferro. (mão de obra) | 1.605 | 139.83 | 224.43 |
| mo090 | h | Ajudante de armador de ferro. (mão de obra) | 1.738 | 104.45 | 181.53 |
| mo045 | h | Oficial de 1ª estruturista, em trabalhos de betonagem. (mão de obra) | 0.379 | 139.83 | 53.00 |
| mo092 | h | Ajudante de estruturista, em trabalhos de betonagem. (mão de obra) | 1.527 | 104.45 | 159.50 |
| % | % | Custos directos complementares | 2 % | 18080.43 | 361.61 |
|  |  | Custos directos |  |  | 18442.04 |
