# Impermeabilização de ensoleiramento geral. Sistema Sándwich "MBCC de Sika"

- Propriedade do ficheiro: CYPE INGENIEROS, S.A.
- Formato: FIEBDC-3/2002
- Âmbito geográfico: Moçambique
- Moeda: MZN
- Custos indirectos: 3.00 %
- IVA: 17.00 %

## N Isolamentos e impermeabilizações

### NI Impermeabilizações

#### NIC Fundações

**NIC016** m² Impermeabilização de ensoleiramento geral. Sistema Sándwich "MBCC de Sika".
Impermeabilização de ensoleiramento geral, sistema Sándwich "MBCC de Sika". IMPERMEABILIZAÇÃO SOB O ENSOLEIRAMENTO: aplicação de argamassa impermeabilizante MasterSeal 501 "MBCC de Sika", em pó, através de polvilhamento manual, rendimento: 1 kg/m², antes de proceder à betonagem, com a armadura do ensoleiramento já montada, sobre o betão de limpeza previamente humedecido com água. IMPERMEABILIZAÇÃO SOBRE O ENSOLEIRMAMENTO: aplicação de argamassa impermeabilizante MasterSeal 501 "MBCC de Sika", em forma de leitada, através de espalhamento com escova, rendimento: 2 kg/m², em duas camadas, sobre o betão após ter ganho presa.
Inclui: Limpeza. Humedecimento da camada de betão de limpeza. Polvilhamento manual de argamassa seca sobre a camada de betão de limpeza. Espalhamento da leitada sobre o ensoleiramento.
Critério de medição de projecto: Superfície medida segundo documentação gráfica de Projecto.
Critério de medição de obra: Medir-se-á a superfície realmente executada segundo especificações de Projecto.

| Código | Un | Descrição | Rendimento | Preço | Importância |
|---|---|---|---|---|---|
| mt08aaa010a | m³ | Água. (material) | 0.005 | 68.61 | 0.34 |
| mt09bmr230d | kg | Argamassa impermeabilizante MasterSeal 501 "MBCC de Sika", segundo NP EN 1504-2, com resistência aos sulfatos, alta resistência a ciclos de gelo-degelo e efeito protector face à carbonatação. (material) | 3.000 | 70.44 | 211.32 |
| mo032 | h | Oficial de 1ª aplicador de produtos impermeabilizantes. (mão de obra) | 0.089 | 134.36 | 11.96 |
| mo070 | h | Ajudante de aplicador de produtos impermeabilizantes. (mão de obra) | 0.089 | 100.44 | 8.94 |
| % | % | Custos directos complementares | 2 % | 232.56 | 4.65 |
|  |  | Custos directos |  |  | 237.21 |
