# Impermeabilização sob revestimento em locais húmidos, com argamassa

- Propriedade do ficheiro: CYPE INGENIEROS, S.A.
- Formato: FIEBDC-3/2002
- Âmbito geográfico: Moçambique
- Moeda: MZN
- Custos indirectos: 3.00 %
- IVA: 17.00 %

## N Isolamentos e impermeabilizações

### NI Impermeabilizações

#### NIH Locais húmidos

**NIH050** m² Impermeabilização sob revestimento em locais húmidos, com argamassa.
Impermeabilização sob revestimento cerâmico ou de pedra, em paramentos verticais e horizontais de locais húmidos, com argamassa cimentícia impermeabilizante flexível bicomponente MasterSeal 550 "MBCC de Sika", de cor cinzento, de 2 mm de espessura média.
Critérios considerados na determinação do preço da unidade de obra: O preço não inclui o revestimento.
Inclui: Amassadura. Aplicação de uma primeira camada, apertando o produto sobre o suporte humedecido. Secagem. Aplicação de uma segunda camada com a mesma consistência da primeira. Correcção de falhas e limpeza final.
Critério de medição de projecto: Superfície medida segundo documentação gráfica de Projecto.
Critério de medição de obra: Medir-se-á a superfície realmente executada segundo especificações de Projecto.

| Código | Un | Descrição | Rendimento | Preço | Importância |
|---|---|---|---|---|---|
| mt09bmr220g | kg | Argamassa cimentícia impermeabilizante flexível bicomponente MasterSeal 550 "MBCC de Sika", de cor cinzento, com resistência aos sulfatos, ao gelo e à intempérie e apta para estar em contacto com agua potável, segundo NP EN 1504-2, Euroclasse F de reacção ao fogo, segundo NP EN 13501-1, para aplicar em interiores e exteriores. (material) | 3.000 | 37.96 | 113.88 |
| mo032 | h | Oficial de 1ª aplicador de produtos impermeabilizantes. (mão de obra) | 0.111 | 134.36 | 14.91 |
| mo070 | h | Ajudante de aplicador de produtos impermeabilizantes. (mão de obra) | 0.056 | 100.44 | 5.62 |
| % | % | Custos directos complementares | 2 % | 134.41 | 2.69 |
|  |  | Custos directos |  |  | 137.10 |
