# Pintura com tinta anti-carbonatação

- Propriedade do ficheiro: CYPE INGENIEROS, S.A.
- Formato: FIEBDC-3/2002
- Âmbito geográfico: Moçambique
- Moeda: MZN
- Custos indirectos: 3.00 %
- IVA: 17.00 %

## R Revestimentos

### RL Tratamentos superficiais de protecção

#### RLB Anti-carbonatação

**RLB010** m² Pintura com tinta anti-carbonatação.
Aplicação manual de duas demãos de revestimento elástico à base de resinas acrílicas em dispersão aquosa, MasterProtect 325 EL "MBCC de Sika", cor branco, acabamento mate, textura lisa, (rendimento: 0,2 kg/m² cada demão), para a protecção do betão ou argamassa contra a carbonatação e ambientes agressivos.
Inclui: Limpeza da superfície suporte. Aplicação de uma demão de primário e uma demão de acabamento.
Critério de medição de projecto: Superfície medida segundo documentação gráfica de Projecto.
Critério de medição de obra: Medir-se-á a superfície realmente executada segundo especificações de Projecto.

| Código | Un | Descrição | Rendimento | Preço | Importância |
|---|---|---|---|---|---|
| mt27tsb010sa | kg | Revestimento rígido à base de resinas acrílicas em dispersão aquosa, MasterProtect 320 "MBCC de Sika", cor branco, acabamento mate, textura lisa, impermeável ao dióxido de carbono e permeável ao vapor de água, para a protecção de betão ou argamassa, contra a carbonatação e ambientes agressivos contaminados, segundo NP EN 1504-2. (material) | 0.400 | 496.75 | 198.70 |
| mo038 | h | Oficial de 1ª pintor. (mão de obra) | 0.167 | 134.36 | 22.44 |
| mo076 | h | Ajudante de pintor. (mão de obra) | 0.167 | 100.44 | 16.77 |
| % | % | Custos directos complementares | 2 % | 237.91 | 4.76 |
|  |  | Custos directos |  |  | 242.67 |
