# Sistema de cofragem para pilarete de fundação

- Propriedade do ficheiro: CYPE INGENIEROS, S.A.
- Formato: FIEBDC-3/2002
- Âmbito geográfico: Moçambique
- Moeda: MZN
- Custos indirectos: 3.00 %
- IVA: 17.00 %

## C Fundações

### CN Nivelação

#### CNE Pilaretes de fundação

**CNE020** m² Sistema de cofragem para pilarete de fundação.
Montagem de sistema de cofragem recuperável metálica, em pilarete de fundação, formado por chapas metálicas, amortizáveis em 150 utilizações, e posterior desmontagem do sistema de cofragem. Inclusive elementos de sustentação, fixação e escoramentos necessários para a sua estabilidade e líquido descofrante MasterFinish RL 294 "MBCC de Sika", para evitar a aderência do betão à cofragem.
Inclui: Limpeza e preparação do plano de apoio. Marcação. Aplicação do líquido descofrante. Montagem do sistema de cofragem. Colocação de elementos de sustentação, fixação e escoramento. Aprumo e nivelamento da cofragem. Desmontagem do sistema de cofragem. Limpeza e armazenamento da cofragem.
Critério de medição de projecto: Superfície de cofragem em contacto com o betão, medida segundo documentação gráfica de Projecto.
Critério de medição de obra: Medir-se-á a superfície de cofragem em contacto com o betão realmente executada segundo especificações de Projecto.

| Código | Un | Descrição | Rendimento | Preço | Importância |
|---|---|---|---|---|---|
| mt08eup010a | m² | Chapa metálica de 50x50 cm, para cofragem de pilares de betão armado de secção rectangular ou quadrada, de até 2 m de altura, inclusive acessórios de montagem. (material) | 0.007 | 1975.89 | 13.83 |
| mt50spa052b | m | Pranchão de madeira de pinho, de 20x7,2 cm. (material) | 0.020 | 609.76 | 12.20 |
| mt50spa081a | Ud | Escora metálica telescópica, até 3 m de altura. (material) | 0.013 | 1857.05 | 24.14 |
| mt08eme051a | m | Fita de aço galvanizado, para cofragem metálica. (material) | 0.100 | 13.26 | 1.33 |
| mt08var050 | kg | Arame galvanizado para atar, de 1,30 mm de diâmetro. (material) | 0.010 | 68.61 | 0.69 |
| mt08dba010g | l | Agente desmoldante, à base de óleos especiais, emulsionante em água MasterFinish RL 294 "MBCC de Sika", para cofragens metálicas, fenólicas ou de madeira. (material) | 0.030 | 85.07 | 2.55 |
| mo044 | h | Oficial de 1ª cofrador. (mão de obra) | 0.401 | 139.83 | 56.07 |
| mo091 | h | Ajudante de cofrador. (mão de obra) | 0.445 | 104.45 | 46.48 |
| % | % | Custos directos complementares | 2 % | 157.29 | 3.15 |
|  |  | Custos directos |  |  | 160.44 |
