# Sistema de cofragem para laje de escada de betão aparente

- Propriedade do ficheiro: CYPE INGENIEROS, S.A.
- Formato: FIEBDC-3/2002
- Âmbito geográfico: Moçambique
- Moeda: MZN
- Custos indirectos: 3.00 %
- IVA: 17.00 %

## E Estruturas

### EH Betão armado

#### EHE Escadas

**EHE025** m² Sistema de cofragem para laje de escada de betão aparente.
Montagem e desmontagem de sistema de cofragem para formação de laje de escada de betão armado, com acabamento à vista com textura lisa na sua face inferior e laterais, com degraus de betão, em piso de até 3 m de altura livre, formado por: superfície cofrante de pranchões de madeira de pinho, amortizáveis em 10 utilizações, forrados com painel aglomerado hidrófugo, de uma única utilização com uma das suas faces plastificada; estrutura suporte horizontal de pranchas de madeira de pinho, amortizável em 10 utilizações e estrutura suporte vertical de escoras metálicas, amortizáveis em 150 utilizações. Inclusive líquido descofrante MasterFinish RL 211 "MBCC de Sika", para evitar a aderência do betão à cofragem.
Inclui: Limpeza e preparação do plano de apoio. Marcação. Montagem do sistema de cofragem. Colocação de elementos de sustentação, fixação e escoramento. Aprumo e nivelamento da cofragem. Humidificação da cofragem. Desmontagem do sistema de cofragem. Limpeza e armazenamento da cofragem.
Critério de medição de projecto: Superfície de cofragem em contacto com o betão, medida segundo documentação gráfica de Projecto.
Critério de medição de obra: Medir-se-á a superfície de cofragem em contacto com o betão realmente executada segundo especificações de Projecto.

| Código | Un | Descrição | Rendimento | Preço | Importância |
|---|---|---|---|---|---|
| mt50spa052b | m | Pranchão de madeira de pinho, de 20x7,2 cm. (material) | 0.750 | 609.76 | 457.32 |
| mt08eft015a | m² | Painel de aglomerado, hidrófugo, com uma das suas faces plastificada, de 10 mm de espessura. (material) | 1.150 | 507.69 | 583.84 |
| mt08eve020 | m² | Sistema de cofragem para formação de degraus em lajes inclinadas de escada de betão armado, com escoras e painéis de madeira. (material) | 0.200 | 795.85 | 159.17 |
| mt50spa081a | Ud | Escora metálica telescópica, até 3 m de altura. (material) | 0.013 | 1857.05 | 24.14 |
| mt08cim030b | m³ | Madeira de pinho. (material) | 0.003 | 16259.97 | 48.78 |
| mt08var060 | kg | Pregos de aço de 20x100 mm. (material) | 0.040 | 400.21 | 16.01 |
| mt08dba010e | l | Agente desmoldante biodegradável em fase aquosa MasterFinish RL 211 "MBCC de Sika", para betões com acabamento aparente. (material) | 0.013 | 216.34 | 2.81 |
| mo044 | h | Oficial de 1ª cofrador. (mão de obra) | 1.478 | 139.83 | 206.67 |
| mo091 | h | Ajudante de cofrador. (mão de obra) | 1.400 | 104.45 | 146.23 |
| % | % | Custos directos complementares | 2 % | 1644.97 | 32.90 |
|  |  | Custos directos |  |  | 1677.87 |
