# Revestimento realcalinizador e protector do betão armado contra a carbonatação

- Propriedade do ficheiro: CYPE INGENIEROS, S.A.
- Formato: FIEBDC-3/2002
- Âmbito geográfico: Moçambique
- Moeda: MZN
- Custos indirectos: 3.00 %
- IVA: 17.00 %

## E Estruturas

### EH Betão armado

#### EHO Protecções

**EHO060** m² Revestimento realcalinizador e protector do betão armado contra a carbonatação.
Aplicação manual de duas camadas de revestimento realcalinizador e protector MasterProtect 126 "MBCC de Sika", de 3 mm de espessura (rendimento: 3 kg/m² cada camada), para a redução da profundidade de carbonatação e posterior protecção do betão armado contra a carbonatação.
Inclui: Humedecimento e limpeza da superfície suporte. Aplicação do produto.
Critério de medição de projecto: Superfície medida segundo documentação gráfica de Projecto.
Critério de medição de obra: Medir-se-á a superfície realmente executada segundo especificações de Projecto.

| Código | Un | Descrição | Rendimento | Preço | Importância |
|---|---|---|---|---|---|
| mt09reh470c | kg | Revestimento realcalinizador e protector MasterProtect 126 "MBCC de Sika", composto por uma mistura de cimentos especiais, inertes de granulometria seleccionada e aditivos, sem dissolventes, permeável ao vapor de água e com resistência ao gelo, para a redução da profundidade de carbonatação e posterior protecção do betão armado contra a carbonatação. (material) | 6.000 | 133.56 | 801.36 |
| mo020 | h | Oficial de 1ª construção. (mão de obra) | 0.240 | 134.36 | 32.25 |
| mo113 | h | Operário não qualificado construção. (mão de obra) | 0.240 | 96.77 | 23.22 |
| % | % | Custos directos complementares | 2 % | 856.83 | 17.14 |
|  |  | Custos directos |  |  | 873.97 |
