# Revestimento para a protecção do betão ou argamassa contra a carbonatação e ambientes agressivos

- Propriedade do ficheiro: CYPE INGENIEROS, S.A.
- Formato: FIEBDC-3/2002
- Âmbito geográfico: Moçambique
- Moeda: MZN
- Custos indirectos: 3.00 %
- IVA: 17.00 %

## E Estruturas

### EH Betão armado

#### EHO Protecções

**EHO200** m² Revestimento para a protecção do betão ou argamassa contra a carbonatação e ambientes agressivos.
Aplicação manual de duas demãos de revestimento rígido à base de resinas acrílicas em dispersão aquosa, MasterProtect 320 "MBCC de Sika", cor branco, acabamento mate, textura lisa, (rendimento: 200 g/m² cada demão), para a protecção do betão ou argamassa contra a carbonatação e ambientes agressivos.
Inclui: Limpeza da superfície suporte. Aplicação do produto.
Critério de medição de projecto: Superfície medida segundo documentação gráfica de Projecto.
Critério de medição de obra: Medir-se-á a superfície realmente executada segundo especificações de Projecto.

| Código | Un | Descrição | Rendimento | Preço | Importância |
|---|---|---|---|---|---|
| mt27tsb010sa | kg | Revestimento rígido à base de resinas acrílicas em dispersão aquosa, MasterProtect 320 "MBCC de Sika", cor branco, acabamento mate, textura lisa, impermeável ao dióxido de carbono e permeável ao vapor de água, para a protecção de betão ou argamassa, contra a carbonatação e ambientes agressivos contaminados, segundo NP EN 1504-2. (material) | 0.400 | 496.75 | 198.70 |
| mo020 | h | Oficial de 1ª construção. (mão de obra) | 0.206 | 134.36 | 27.68 |
| mo113 | h | Operário não qualificado construção. (mão de obra) | 0.206 | 96.77 | 19.93 |
| % | % | Custos directos complementares | 2 % | 246.31 | 4.93 |
|  |  | Custos directos |  |  | 251.24 |
