# Reparação integral de junta, com argamassa à base de resina epóxi

- Propriedade do ficheiro: CYPE INGENIEROS, S.A.
- Formato: FIEBDC-3/2002
- Âmbito geográfico: Moçambique
- Moeda: MZN
- Custos indirectos: 3.00 %
- IVA: 17.00 %

## E Estruturas

### EH Betão armado

#### EHY Reparações

**EHY043** m Reparação integral de junta, com argamassa à base de resina epóxi.
Reparação integral de junta de dilatação de estrutura de betão, aplicando 6 kg/m de argamassa de reparação de dois componentes à base de resina epóxi, tixotrópica e com altas resistências mecânicas, MasterEmaco S 2600 "MBCC de Sika", com uma resistência à compressão aos 28 dias maior ou igual a 45 N/mm² e um módulo de elasticidade maior ou igual a 20000 N/mm², classe R4 segundo NP EN 1504-3, Euroclasse F de reacção ao fogo, segundo NP EN 13501-1, numa faixa de aproximadamente 5 cm de cada lado da junta, prévia picagem da superfície suporte e aplicação posterior de 0,18 kg/m de primário activo de dois componentes à base de resina epóxi, MasterEmaco P 2000 BP "MBCC de Sika", de cor vermelho, como ponte de aderência.
Inclui: Picagem da superfície do betão. Limpeza. Colocação da cofragem para formação de junta. Preparação das misturas. Aplicação da leitada. Aplicação da argamassa de reparação. Perfilamento de bordas. Cura. Remoção e acumulação dos restos gerados. Carga manual do entulho gerado para camião ou contentor.
Critério de medição de projecto: Comprimento medido segundo documentação gráfica de Projecto.
Critério de medição de obra: Medir-se-á o comprimento realmente executado segundo especificações de Projecto.

| Código | Un | Descrição | Rendimento | Preço | Importância |
|---|---|---|---|---|---|
| mt09reh040m | kg | Primário activo de dois componentes à base de resina epóxi, MasterEmaco P 2000 BP "MBCC de Sika", de cor vermelho, impermeável à água, ao oxigénio, aos cloretos e aos óleos, para a protecção e passivação de armaduras de aço, e como ponte de aderência entre argamassa de reparação e betão existente (material) | 0.180 | 464.25 | 83.57 |
| mt09reh170b | kg | Argamassa de reparação de dois componentes à base de resina epóxi, tixotrópica e com altas resistências mecânicas, MasterEmaco S 2600 "MBCC de Sika", com uma resistência à compressão aos 28 dias maior ou igual a 45 N/mm² e um módulo de elasticidade maior ou igual a 20000 N/mm², classe R4 segundo NP EN 1504-3, Euroclasse F de reacção ao fogo, segundo NP EN 13501-1, para reparação estrutural do betão. (material) | 6.000 | 244.70 | 1468.20 |
| mq05mai040 | h | Martelo eléctrico. (equipamento) | 0.185 | 112.15 | 20.75 |
| mo020 | h | Oficial de 1ª construção. (mão de obra) | 0.412 | 134.36 | 55.36 |
| mo112 | h | Operário especializado construção. (mão de obra) | 0.412 | 98.35 | 40.52 |
| % | % | Custos directos complementares | 2 % | 1668.40 | 33.37 |
|  |  | Custos directos |  |  | 1701.77 |
