# Injecção de resinas em fissuras, para reparação de estrutura em presença de água

- Propriedade do ficheiro: CYPE INGENIEROS, S.A.
- Formato: FIEBDC-3/2002
- Âmbito geográfico: Moçambique
- Moeda: MZN
- Custos indirectos: 3.00 %
- IVA: 17.00 %

## E Estruturas

### EH Betão armado

#### EHY Reparações

**EHY066** m Injecção de resinas em fissuras, para reparação de estrutura em presença de água.
Injecção em fissura com leitada fluida de dois componentes à base de resina de isocianato, MasterInject 1325 "MBCC de Sika", sem dissolventes, (rendimento: 0,5 kg/m), aplicada através de equipamento de injecção a baixa pressão, para reparação estrutural em elemento de betão submergido ou em presença de água, sem necessidade de vedar previamente a fissura, que será vedada através do contacto da leitada com a água presente no elemento.
Critérios considerados na determinação do preço da unidade de obra: O preço não inclui a limpeza do interior da fissura nem a colocação dos injectores.
Inclui: Pré-mistura dos componentes da leitada. Ligação da mangueira com os injectores. Injecção mecânica da leitada. Desconexão da mangueira. Limpeza superficial.
Critério de medição de projecto: Comprimento medido segundo documentação gráfica de Projecto.
Critério de medição de obra: Medir-se-á o comprimento realmente executado segundo especificações de Projecto.

| Código | Un | Descrição | Rendimento | Preço | Importância |
|---|---|---|---|---|---|
| mt09reh135g | kg | Leitada fluida de dois componentes à base de resina de isocianato, MasterInject 1325 "MBCC de Sika", sem dissolventes, como enchimento expansivo para injecção de fissuras com presença de água de mais de 1,0 mm de largura, temperatura de aplicação entre 5°C e 30°C, segundo NP EN 1504-5. (material) | 0.500 | 561.66 | 280.83 |
| mq06eim010 | h | Equipamento de injecção manual de argamassas fluidas e resinas. (equipamento) | 0.128 | 61.67 | 7.89 |
| mo020 | h | Oficial de 1ª construção. (mão de obra) | 0.165 | 134.36 | 22.17 |
| mo112 | h | Operário especializado construção. (mão de obra) | 0.165 | 98.35 | 16.23 |
| % | % | Custos directos complementares | 2 % | 327.12 | 6.54 |
|  |  | Custos directos |  |  | 333.66 |
