# Revestimento de pavimento industrial, sistema MasterTop PG "MBCC de Sika"

- Propriedade do ficheiro: CYPE INGENIEROS, S.A.
- Formato: FIEBDC-3/2002
- Âmbito geográfico: Moçambique
- Moeda: MZN
- Custos indirectos: 3.00 %
- IVA: 17.00 %

## R Revestimentos

### RS Pavimentos

#### RSI Sistemas de pavimentos industriais e decorativos

**RSI025** m² Revestimento de pavimento industrial, sistema MasterTop PG "MBCC de Sika".
Revestimento de pavimento industrial, realizado sobre base de betão endurecido, com o sistema MasterTop 135 PG "MBCC de Sika", apto para estacionamentos, em interiores, através da aplicação sucessiva de: argamassa, MasterEmaco P 200 "MBCC de Sika", como ponte de aderência, (2 kg/m²); camada base de 10 mm de espessura com argamassa fluida de presa rápida, MasterTop 135 PG "MBCC de Sika", CT - C60 - F10 - A6, segundo EN 13813, cor cinzento (20 kg/m²) e acabamento superficial através de afagamento e polimento mecânicos.
Critérios considerados na determinação do preço da unidade de obra: O preço não inclui a superfície suporte nem a execução e a vedação das juntas.
Inclui: Limpeza da superfície suporte. Implantação das juntas e panos de trabalho. Aplicação da argamassa. Aplicação da camada de desgaste. Espalhamento do líquido redutor da evaporação e melhorador superficial. Afagamento mecânico da superfície. Cura do betão. Limpeza final do pavimento.
Critério de medição de projecto: Superfície medida em projecção horizontal, segundo documentação gráfica de Projecto.
Critério de medição de obra: Medir-se-á, em projecção horizontal, a superfície realmente executada segundo especificações de Projecto.

| Código | Un | Descrição | Rendimento | Preço | Importância |
|---|---|---|---|---|---|
| mt09reh010d | kg | Argamassa, MasterEmaco P 200 "MBCC de Sika", à base de cimentos especiais, resinas e inertes seleccionados, permeável ao vapor de água e com alta resistência a ciclos de gelo-degelo, como ponte de aderência para materiais cimentícios sobre betão. (material) | 2.000 | 52.60 | 105.20 |
| mt09bnc015d | kg | Argamassa fluida de presa rápida, MasterTop 135 PG "MBCC de Sika", CT - C60 - F10 - A6, segundo EN 13813, cor cinzento, composta de cimento e aditivos, com resistência aos sulfatos, aos álcalis e à água do mar e uma resistência à abrasão segundo o método de Böhme EN 13892-3 de 6 cm³ / 50 cm². (material) | 20.000 | 45.28 | 905.60 |
| mq06pym020 | h | Misturadora-bombeadora para argamassas autonivelantes. (equipamento) | 0.232 | 390.28 | 90.54 |
| mq06fra010 | h | Talocha mecânica de betão. (equipamento) | 0.290 | 203.06 | 58.89 |
| mq06aca030 | h | Polidora para pavimentos de betão, composta por pratos giratórios aos que se acoplam uma série de mós abrasivas diamantadas, refrigeradas com água, com sistema de aspiração. (equipamento) | 0.232 | 506.98 | 117.62 |
| mo121 | h | Oficial de 1ª aplicador de pavimentos industriais. (mão de obra) | 1.026 | 134.36 | 137.85 |
| mo122 | h | Ajudante de aplicador de pavimentos industriais. (mão de obra) | 1.026 | 100.44 | 103.05 |
| % | % | Custos directos complementares | 2 % | 1518.75 | 30.38 |
|  |  | Custos directos |  |  | 1549.13 |
