# Revestimento de pavimento industrial, sistema Ucrete "MBCC de Sika"

- Propriedade do ficheiro: CYPE INGENIEROS, S.A.
- Formato: FIEBDC-3/2002
- Âmbito geográfico: Moçambique
- Moeda: MZN
- Custos indirectos: 3.00 %
- IVA: 17.00 %

## R Revestimentos

### RS Pavimentos

#### RSI Sistemas de pavimentos industriais e decorativos

**RSI030** m² Revestimento de pavimento industrial, sistema Ucrete "MBCC de Sika".
Revestimento de pavimento industrial, realizado sobre base de betão endurecido, com o sistema sistema UCRETE DP "MBCC de Sika", apto para uso alimentar, através da aplicação sucessiva de: camada de desgaste 6 mm de espessura, com revestimento de resina de poliuretano e cimento, Ucrete DP 10 "MBCC de Sika", de textura fina, e camada de vedação, com massa Ucrete DP Topcoat "MBCC de Sika", de cor creme.
Critérios considerados na determinação do preço da unidade de obra: O preço não inclui a superfície suporte nem a execução e a vedação das juntas.
Inclui: Limpeza da superfície suporte. Implantação das juntas e panos de trabalho. Derramamento, espalhamento e nivelação da mistura. Polvilhamento com inerte sobre a argamassa fresca. Aplicação da camada de vedante. Limpeza final do pavimento.
Critério de medição de projecto: Superfície medida em projecção horizontal, segundo documentação gráfica de Projecto.
Critério de medição de obra: Medir-se-á, em projecção horizontal, a superfície realmente executada segundo especificações de Projecto.

| Código | Un | Descrição | Rendimento | Preço | Importância |
|---|---|---|---|---|---|
| mt09bnc320aa | kg | Argamassa polimérica de três componentes (resina, endurecedor e inertes activos), à base de resina de poliuretano e cimento, sem dissolventes, Ucrete DP Basecoat B4 "MBCC de Sika", acabamento anti-deslizante, SR - B2,0 - AR0,5 - IR4 segundo EN 13813; de aplicação como camada base de 4 mm de espessura, com muito baixo conteúdo de compostos orgânicos voláteis (COV), segundo EN 13813, para pavimentos de altas solicitações do sistema Ucrete. (material) | 2.350 | 220.45 | 518.06 |
| mt09bnc320fa | kg | Argamassa polimérica de três componentes (resina, endurecedor e inertes activos), à base de resina de poliuretano e cimento, sem dissolventes, Ucrete DP Basecoat B6 "MBCC de Sika", acabamento anti-deslizante, SR - B2,0 - AR0,5 - IR4 segundo EN 13813; de aplicação como camada base de 6 mm de espessura, com muito baixo conteúdo de compostos orgânicos voláteis (COV), segundo EN 13813, para pavimentos de altas solicitações do sistema Ucrete. (material) | 11.000 | 191.19 | 2103.09 |
| mt15bas130c | kg | Inerte de quartzo natural, MasterTop F5 "MBCC de Sika", de granulometria compreendida entre 0,4 e 1,0 mm, para utilizar como carga mineral em combinação com resinas epóxi ou poliuretano. (material) | 4.500 | 71.38 | 321.21 |
| mt09bnc350e | kg | Revestimento polimérico de quatro componentes (resina, endurecedor, inertes activos e pigmentos), Ucrete DP Topcoat "MBCC de Sika", à base de resina de poliuretano e cimento, de cor creme, segundo EN 13813, com muito baixo conteúdo de compostos orgânicos voláteis (COV), de alta resistência ao impacto, com resistência a temperaturas elevadas e com alta resistência aos agentes químicos, para a vedação de pavimentos para uso alimentar do sistema Ucrete DP. (material) | 0.800 | 594.60 | 475.68 |
| op00tal020 |  | Berbequim com misturador. | 1.000 | 0.00 | 0.00 |
| mo121 | h | Oficial de 1ª aplicador de pavimentos industriais. (mão de obra) | 0.291 | 134.36 | 39.10 |
| mo122 | h | Ajudante de aplicador de pavimentos industriais. (mão de obra) | 0.423 | 100.44 | 42.49 |
| % | % | Custos directos complementares | 2 % | 3499.63 | 69.99 |
|  |  | Custos directos |  |  | 3569.62 |
