# Pilar circular de betão armado

- Propriedade do ficheiro: CYPE Ingenieros S.A.
- Formato: FIEBDC-3/2016
- Programa: Gerador de preços para construção civil. CYPE Ingenieros, S.A.
- Data: 30/10/2024
- Âmbito geográfico: Moçambique
- Moeda: MZN
- Custos indirectos: 3 %
- IVA: 17 %

## E Estruturas

### EH Betão armado

#### EHS Pilares

**EHS011** m³ Pilar circular de betão armado.
Pilar de secção circular de betão armado, de 35 cm de diâmetro médio, realizado com betão C25/30 (XC1(P); D12; S3; Cl 0,4) fabricado em central, e betonagem com grua, e aço A400 NR, com uma quantidade aproximada de 120 kg/m³; montagem e desmontagem de sistema de cofragem, com acabamento para revestir, em piso de até 3 m de altura livre, formado por: superfície cofrante de moldes cilíndricos de bandas de papel kraft, alumínio e polietileno, de uma única utilização e estrutura suporte vertical de escoras metálicas, amortizáveis em 150 utilizações. Inclusive arame de atar e separadores.
Critérios considerados na determinação do preço da unidade de obra: O preço inclui a elaboração da armadura (corte, dobragem e moldagem de elementos) no estaleiro da obra e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12 | 4.22 | 50.640 |
| mt07aco040e | kg | Aço em varões nervurados, A400 NR, fornecido em obra em varões sem elaborar, de vários diâmetros. (material) | 126 | 66.84 | 8421.840 |
| mt08var050 | kg | Arame galvanizado para atar, de 1,30 mm de diâmetro. (material) | 0.84 | 68.61 | 57.632 |
| mt08tub020ae | m² | Molde cilíndrico descartável, de bandas de papel kraft, alumínio e polietileno em espiral, para cofragem de pilares de betão, de até 3 m de altura e 35 cm de diâmetro médio, para acabamento não aparente do betão. Inclusive acessórios de montagem. (material) | 11.429 | 909.06 | 10389.647 |
| mt50spa081a | Ud | Escora metálica telescópica, até 3 m de altura. (material) | 0.085 | 1857.05 | 157.849 |
| mt10haf020ngngc | m³ | Betão C25/30 (XC1(P); D12; S3; Cl 0,4), fabricado em central, segundo NP EN 206. (material) | 1.05 | 4945.26 | 5192.523 |
| mo044 | h | Oficial de 1ª cofrador. (mão de obra) | 2.589 | 139.83 | 362.020 |
| mo091 | h | Ajudante de cofrador. (mão de obra) | 2.589 | 104.45 | 270.421 |
| mo043 | h | Oficial de 1ª armador de ferro. (mão de obra) | 1.186 | 139.83 | 165.838 |
| mo090 | h | Ajudante de armador de ferro. (mão de obra) | 1.318 | 104.45 | 137.665 |
| mo045 | h | Oficial de 1ª estruturista, em trabalhos de betonagem. (mão de obra) | 0.494 | 139.83 | 69.076 |
| mo092 | h | Ajudante de estruturista, em trabalhos de betonagem. (mão de obra) | 1.991 | 104.45 | 207.960 |
| % | % | Custos directos complementares | 2 % | 25483.111 | 509.662 |
|  |  | Custos directos |  |  | 25992.773 |

Resíduos:
- colocação: mt07aco040e Aço em varões nervurados, A400 NR, fornecido em obra em varões sem elaborar, de vários diâmetros; factor de resíduo 0.0075
- colocação: mt08var050 Arame galvanizado para atar, de 1,30 mm de diâmetro; factor de resíduo 0.0038
- colocação: mt08tub020ae; factor de resíduo 1
- colocação: mt50spa081a Escora metálica telescópica, até 3 m de altura; factor de resíduo 1
- colocação: mt10haf020ngngc Betão C25/30 (XC1(P); D12; S3; Cl 0,4), fabricado em central, segundo NP EN 206; factor de resíduo 0.00126805

## Recursos

**mt07sep010ac** Ud Separador homologado de plástico, para armaduras de pilares de vários diâmetros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt08tub020ae** m² Molde cilíndrico descartável
Dados técnicos: Custo energético 1.228 MJ; Emissão de CO2 1.933 kg; Código LER 20 01 01; Massa do elemento 2.274 kg; Volume 0.003032 m3

**mt50spa081a** Ud Escora metálica telescópica, até 3 m de altura
Dados técnicos: Custo energético 97.317 MJ; Emissão de CO2 5.049 kg; Código LER 17 04 05; Massa do elemento 9.9 kg; Volume 0.004714 m3

**mt10haf020ngngc** m³ Betão C25/30 (XC1(P); D12; S3; Cl 0,4), fabricado em central, segundo NP EN 206
Dados técnicos: Custo energético 1876.000 MJ; Emissão de CO2 234.500 kg; Código LER 17 01 01; Massa do elemento 2345 kg; Volume 1.563333 m3
