# Controlador HBC

- Propriedade do ficheiro: CYPE INGENIEROS, S.A.
- Formato: FIEBDC-3/2002
- Âmbito geográfico: Moçambique
- Moeda: MZN
- Custos indirectos: 3.00 %
- IVA: 17.00 %

## I Instalações

### IB Sistemas de climatização

#### IBH Sistema HVRF (Mitsubishi Electric)

**IBH090** Ud Controlador HBC.
Controlador HBC principal, para sistema híbrido multi-split, com caudal variável de refrigerante, para gás R-410A e R-32, para ligação de unidade exterior com recuperação de calor, sistema de dois tubos, a 8 unidades interiores de tipo fan-coil, gama Hybrid City Multi, modelo CMB-WM108V-AA "MITSUBISHI ELECTRIC", com separador de fases líquida/gás, redutores de ligação e manguito de drenagem flexível com isolamento, alimentação monofásica a 230 V, peso 86 kg, dimensões 1520x630x300 mm.
Critérios considerados na determinação do preço da unidade de obra: O preço não inclui a canalização nem a cablagem eléctrica de alimentação.
Inclui: Marcação. Colocação e fixação. Ligação às linhas frigoríficas. Ligação à rede eléctrica. Ligação à rede de drenagem.
Critério de medição de projecto: Número de unidades previstas, segundo documentação gráfica de Projecto.
Critério de medição de obra: Medir-se-á o número de unidades realmente executadas segundo especificações de Projecto.

| Código | Un | Descrição | Rendimento | Preço | Importância |
|---|---|---|---|---|---|
| mt42mee628a | Ud | Controlador HBC principal, para sistema híbrido multi-split, com caudal variável de refrigerante, para gás R-410A e R-32, para ligação de unidade exterior com recuperação de calor, sistema de dois tubos, a 8 unidades interiores de tipo fan-coil, gama Hybrid City Multi, modelo CMB-WM108V-AA "MITSUBISHI ELECTRIC", com separador de fases líquida/gás, redutores de ligação e manguito de drenagem flexível com isolamento, alimentação monofásica a 230 V, peso 86 kg, dimensões 1520x630x300 mm. (material) | 1.000 | 1103262.68 | 1103262.68 |
| mo005 | h | Oficial de 1ª instalador de ar condicionado. (mão de obra) | 0.598 | 138.06 | 82.56 |
| mo104 | h | Ajudante de instalador de ar condicionado. (mão de obra) | 0.598 | 100.25 | 59.95 |
| % | % | Custos directos complementares | 2 % | 1103405.19 | 22068.10 |
|  |  | Custos directos |  |  | 1125473.29 |
