# Controlador WCB

- Propriedade do ficheiro: CYPE INGENIEROS, S.A.
- Formato: FIEBDC-3/2002
- Âmbito geográfico: Moçambique
- Moeda: MZN
- Custos indirectos: 3.00 %
- IVA: 17.00 %

## I Instalações

### IB Sistemas de climatização

#### IBL Sistema VRF (Mitsubishi Electric)

**IBL687** Ud Controlador WCB.
Controlador WCB, para serviço de A.Q.S., aquecimento e arrefecimento, com caudal variável de refrigerante, para gás R-410A, para ligação de unidade exterior com recuperação de calor, sistema de dois tubos, da série PURY-P200~350/PURY-EP200~300/PQRY-P200~300, com uma saída exclusiva para unidades interiores para serviço de A.Q.S., aquecimento e arrefecimento da série PWFY e outra saída mista para estas unidades interiores ou para fan-coils, gama Ecodan para City Multi, modelo CMB-PW202V-J "MITSUBISHI ELECTRIC", alimentação monofásica a 230 V, peso 20 kg, dimensões 648x432x284 mm.
Critérios considerados na determinação do preço da unidade de obra: O preço não inclui a canalização nem a cablagem eléctrica de alimentação.
Inclui: Marcação. Colocação e fixação. Ligação às linhas frigoríficas. Ligação à rede de condução de água. Ligação à rede eléctrica. Ligação à rede de drenagem.
Critério de medição de projecto: Número de unidades previstas, segundo documentação gráfica de Projecto.
Critério de medição de obra: Medir-se-á o número de unidades realmente executadas segundo especificações de Projecto.

| Código | Un | Descrição | Rendimento | Preço | Importância |
|---|---|---|---|---|---|
| mt42mee612a | Ud | Controlador WCB, para serviço de A.Q.S., aquecimento e arrefecimento, com caudal variável de refrigerante, para gás R-410A, para ligação de unidade exterior com recuperação de calor, sistema de dois tubos, da série PURY-P200~350/PURY-EP200~300/PQRY-P200~300, com uma saída exclusiva para unidades interiores para serviço de A.Q.S., aquecimento e arrefecimento da série PWFY e outra saída mista para estas unidades interiores ou para fan-coils, gama Ecodan para City Multi, modelo CMB-PW202V-J "MITSUBISHI ELECTRIC", alimentação monofásica a 230 V, peso 20 kg, dimensões 648x432x284 mm. (material) | 1.000 | 289367.73 | 289367.73 |
| mo005 | h | Oficial de 1ª instalador de ar condicionado. (mão de obra) | 0.598 | 138.06 | 82.56 |
| mo104 | h | Ajudante de instalador de ar condicionado. (mão de obra) | 0.598 | 100.25 | 59.95 |
| % | % | Custos directos complementares | 2 % | 289510.24 | 5790.20 |
|  |  | Custos directos |  |  | 295300.44 |
